# "Freizeiterlebniswelt am Bürgerhaus" Sigdorf
Angebotsaufforderung (GAEB DA XML 3.2, DA83)
Projekt: 2130
Währung: EUR
Vergabeart: Öffentliche Ausschreibung
Eröffnung: 05.11.2019 12:00:00
Abgabeort: Rathaus Sigmaringendorf; Hauptstraße 9; 72517 Sigmaringendor
Ausführungsbeginn: 02.03.2020
Ausführungsende: 30.04.2020
Erstellt mit: GXML Toolbox V3.2 R20140604, ORCA AVA 22.0 - Professional Edition 22.00.09, 15.10.2019

## 01 Landschaftsgärtnerische Arbeiten

### Titel 00 BAUBESCHREIBUNG

*Hinweis: 1 ALLGEMEINE BESCHREIBUNG DER LEISTUNG*
1.1 Entwurfsidee

Mitte des Jahres 2017 beschloss der Tennisverein Sigmaringendorf e.V. sich, aufgrund finanzieller und personeller Schwierigkeiten, aufzulösen. In der Satzung des Vereins war geregelt, daß im Fall einer Vereinsauflösung, das Restvermögen an die Gemeinde Sigmaringendorf übergehen und diese es einer gemeinnützigen Verwendung zuführen soll.

Mittlerweile wurde das ehemalige Vereinsheim zum Bürgerhaus umfunktioniert und steht seit dem 01.09.2018 allen Bürgern der Gemeinde für Veranstaltungen zur Verfügung.

Im Zuge der hier ausgeschriebenen Baumaßnahmen soll das Außengelände (bisher drei Tennisplätze und Tenniswand) auf die neue Nutzung angepasst werden. Die Tennisanlagen werden zurückgebaut und durch einen Bolzplatz und einen Spielplatz ersetzt. Ein Boulefeld soll das Freizeitangebot zusätzlich erweitern.

1.2 Beschreibung der Bauleistung

Der Bolzplatz wird leicht vertieft angelegt, so daß er im Winter mit überschüssigem Quellwasser aus dem alten Wasserhochbehälter geflutet und bei entsprechend kalter Witterung als Eiswiese genutzt werden kann. Hierzu wird das bestehende Dränagesystem so umgebaut, daß der Ablauf verschlossen werden kann und sich ein Anstau ausbilden kann. Eine Dichtwand aus Ton verhindert, daß das Wasser in die umliegenden Tragschichten und Dränagen einströmen kann.

Der Spielplatz wird mit Elementen aus Robinienholz gestaltet. Der angrenzende Bahndamm wird mit einer großen Hangrutsche in den Spielbereich eingebunden. Als Aufstiegshilfe dient eine Treppenanlage aus Knüppelstufen.

Die abgeräumten Tennisfelder werden mit einer dünnen Oberbodenschicht (10 cm) überzogen und mit Rasen, Wiese, mit Streuobstbäumen und heimischen Sträuchern eingegrünt.

Am Eingang zum Bürgerhaus sind neue Fahhradstellplätze mit Ladestation für E-Bikes (im Leistungsumfang nur Leerrohr und Fundament enthalten) vorgesehen.

*Hinweis: 2. BESCHREIBUNG DER ÖRTLICHEN VERHÄLTNISSE*
Der Auftragnehmer wird dringend aufgefordert, die Baustelle zu besichtigen und die Verhältnisse vor Ort und der näheren Umgebung zu erkunden. Ein Unterlassen berechtigt später nicht zu Nachforderungen. Das Gelände ist verschlossen. Der Schlüssel kann mit zweitägigem Vorlauf nach telefonischer Terminvereinbarung bei der Gemeindeverwaltung Sigmaringendorf abgeholt werden:

2.1 Lage der Baustelle

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Adresse:
Brandweg 18
72517 Sigmaringendorf

2.2 Zufahrt

Die Zufahrt zur Baustelle erfolgt von Norden über den Brandweg.

Für gefahrlose Verkehrsbewegungen, Straßenreinigung, Verkehrssicherung etc. im Rahmen der Bauabwicklung hat der Auftragnehmer im Einvernehmen mit der Stadt, der Straßenmeisterei bzw. der Verkehrsbehörde zu sorgen. Der durch Baustellenverkehr verschmutzte Straßenraum ist, um Verkehrsgefährdungen zu vermeiden, umgehend und zum Wochenende grundsätzlich zu reinigen.

Sollten verkehrsrechtliche Anordnungen im Rahmen der Bauausführung notwendig werden, sind diese vom AN zu beantragen und einzurichten. Die Kosten für die verschiedenen o.g. Punkte sind in der Baustelleneinrichtung zu berücksichtigen und berechtigen nicht zu finanziellen Nachforderungen.

2.3 Baugrund

Die Tennisplätze wurden auf einer ehemaligen Erddeponie errichtet. Im Vorfeld der Baumaßnahme wurden daher durch das Büro HPC der Schichtenaufbau der Tennisplätze erkundet und die verschiedenen Schichten auf Altlasten hin beprobt (siehe Gutachten im Anhang).

Die Beschreibung der Böden erfolgt in diesem Leistungsverzeichnis nach DIN 18300 (Ausgabe 2012) gemäß der Einteilung in Bodenklassen.

*Hinweis: 3. ANGABEN ZUR AUSFÜHRUNG*
Das Leistungsverzeichnis ist nach der Seitennummerierung auf Vollständigkeit zu überprüfen. Fehlende Seiten sind vor der Angebotsabgabe von der ausschreibenden Stelle anzufordern.

In die Einheitspreise sind sämtliche Nebenarbeiten einzukalkulieren wie:

- Materialbestellung und Lieferung, einschließlich Abladen auf der Baustelle
- Bemusterung der Materialien vor Bestellung und Lieferung
- Diebstahlsichere Materiallagerung auf der Baustelle
- Schutz des Materials vor Witterungseinflüssen
- Bereitstellung sämtlicher für das Erbringen der Leistung erforderlichen Geräte
- Übertrag der Werkplanung in das Gelände (Abstecken), seitens des AGs werden 3 Referenzpunkte im Gelände gestellt.
- Örtliches Aufmaß, bzw. örtliche Massenermittlung, einschließlich Höhennivellement zur Ermittlung der Massen bei Erdarbeiten
- Erstellung von Aufmaß- und Bestandsplänen (Leitungen, u.a.)
- Sicherung der Baustelle und der Verkehrswege

Grundlage für die Ausführung und Abrechnung sind:

- das Leistungsverzeichnis
- die allgemeinen Vergabebestimmungen VOB / A
- die allgemeinen Vergabebestimmungen VOB / B
- zusätzliche Vertragsbedingungen zu VOB / B
- allgemeine technische Vertragsbedingungen zu VOB / C
- alle von Material und Ausführung berührten DIN-Vorschriften
- Unfallverhütungsvorschriften der Bauberufsgenossenschaft
- Landesbauordnung Baden-Württemberg
- örtliche Bestimmungen

3.1 Lagerflächen und Baustraßen

Baustelleneinrichtungs- und Lagerflächen sind in Absprache mit der Bauleitung auf bereits befestigten Flächen zwischen Reitplatz und Bürgerhaus und im Baufeld möglich.

Materiallagerung auf bestehenden Vegetationsflächen und öffentlichen Verkehrsflächen ist nicht zulässig.

Die Anlage von Baustraßen ist nicht vorgesehen. Werden Baustraßen, Baggermatratzen oder ähnliches benötigt, so sind die anfallenden Kosten in die Einheitspreise einzurechnen.

3.2 Sanitär-, Aufenthalts- und Lagerräume
Sanitär-, Aufenthalts- und Lagerräume werden vom Auftraggeber nicht zur Verfügung gestellt.

3.3 Bauwasser- und Baustrom
Bauwasser kann bei frostfreier Witterung den vorhandenen Wasserhähnen im Gelände entnommen werden. Die Verbrauchskosten trägt der Auftraggeber.

Baustrom steht am Bürgerhaus zur Verfügung.

3.4 Leitungen auf dem Baugrundstück und im erweiterten Baustellenbereich
Auf vorhandene Versorgungsleitungen (Strom, Wasser, Telefon, Abwasser, u.a.) und sonstige Versorgungseinrichtungen (Schächte, etc.) ist besonders zu achten. Der AN hat sich vor Baubeginn der Arbeiten bei den dafür zuständigen Stellen und Trägern zu vergewissern, wo sich derartige Leitungen im Baustellenbereich befinden. Die Verpflichtung der Einsichtnahme in Bestandspläne gilt für öffentliche als auch private Ver- und Entsorgungseinrichtungen.
Wenn nötig, ist vor dem Einsatz von Erdbaugeräten die genaue Lage von Leitungen durch Suchschlitze ausfindig zu machen. Beschädigungen an Versorgungskabeln und -leitungen gehen zu Lasten des Auftragnehmers. Liegen bestehende Leitungen in Trassen der Bauarbeiten, sind diese während der Bauzeit nach Angabe der Bauleitung zu sichern.

3.5 Denkmalschutz
Gemäß § 20 Denkmalschutzgesetz sind Funde bei den Erdarbeiten unverzüglich der Bauleitung und dem Landesdenkmalamt anzuzeigen.

3.6 Baumschutz
Die Arbeiten sind gemäß DIN 18920 "Schutz von Bäumen, Pflanzenbeständen und Vegetationsflächen bei Baumaßnahmen sowie den entsprechenden Richtlinien der Forschungsgesellschaft für Straßen- und Verkehrswesen e.V. (FGSV) "RAS-LP4" auszuführen.

3.7 Oberflächenwasser
Die Ableitung des während der Bauausführung auftretenden Oberflächenwassers ist Sache des Auftragnehmers und wird nicht gesondert vergütet.

3.8 Erkundigungspflicht
Der Auftragnehmer hat die Pflicht, sich vor Angebotsabgabe die für eine einwandfreie Bearbeitung seines Angebotes erforderlichen Kenntnisse und Unterlagen zu verschaffen. Der Auftragnehmer erklärt durch die Abgabe des Angebotes, dass ihm die Verhältnisse durch Augenschein und eigene örtliche Erhebungen bekannt sind, so dass ihm aufgrund seiner Erfahrungen eine einwandfreie Preisberechnung möglich war.

*Hinweis: 4. AUSFÜHRUNG DER BAULEISTUNGEN*
4.1 Bauablauf
Die Baumaßnahme ist zügig und an einem Stück durchzuführen. Die unten angeführten Ausführungstermine sind einzuhalten (Vertragsfristen):
Baubeginn:  02.03.2020

Fertigstellung
der Baulsitung (Titel 1-14):  30.04.2020

Fertigstellungspflege  bis 26.09.2020

4.2 Baustelleneinrichtung
Die Position Baustelleneinrichtung umfasst sämtliche erforderlichen Maßnahmen zur Durchführung der Bauarbeiten, bezüglich Geräte- und Maschineneinsatz, Schal- und Rüstholz, Arbeitsunterkünfte, sanitäre Einrichtungen, Transportkosten, Kosten für Aufbau, Vorhalten und Wiederabbau installierter Einrichtungen. Ferner sind in die Position Baustelleneinrichtung auch Aufwendungen für das Anlegen und Unterhalten von Lager- und Arbeitsflächen innerhalb und außerhalb des Baugeländes einzurechnen. Die Kosten zur Reinigung der Verkehrsflächen bei Verschmutzung im erweiterten Umfeld sind ebenfalls in die Baustelleneinrichtung einzurechnen. Das gleiche gilt für Kosten verkehrsrechtlicher Anordnungen und Behinderungen im Zufahrtsbereich.

4.3 Bemusterung von Bauteilen und Belägen
Sämtliche im Leistungsverzeichnis aufgeführten Bauteile und Beläge sind vor der Bestellung und Lieferung zu bemustern (siehe Hinweise in den jeweiligen Titeln). Dies gilt im Besonderen für Natursteine. Musterflächen sind nach Aufforderung zu erstellen. Die Widerstandsfähigkeit F1 gegen Frost- und Tausalzwechsel ist mit einem Prüfzeugnis nachzuweisen.

4.4 Abrechnung und Aufmaß
Allgemein erfolgen Aufmaß und Abrechnung nach den von der Bauleitung genehmigten Ausführungsplänen und den Aufmaßskizzen, bzw. Lieferscheinen des AN. Die Massenaufstellung ist bereits während der Bauzeit, dem Baufortschritt entsprechend, aufzustellen und beim Auftraggeber abschnittsweise einzureichen. Die Massenaufstellungen der Abschlagsrechnungen gelten bereits als Bestandteil der späteren Schlussrechnung.

Sämtliche Aufmaße sind in Aufmaß- bzw. Abrechnungspläne einzutragen. Für Aufmaße, die nicht in Pläne eingetragen werden, müssen besondere Skizzen angefertigt werden. Bei jedem Aufmaß muss die genaue Lage angegeben sein.

Es sind auf Kosten des Auftragnehmers prüffähige Abrechnungsunterlagen zu schaffen und diese in zweifacher Fertigung beim Auftraggeber einzureichen.

Für die Abrechnung gelten die unter Punkt 5 beigefügten Umrechnungsfaktoren "Umrechnungstabelle für Schüttgüter".

4.5 Bestandspläne
Vom Auftragnehmer sind folgende Bestandspläne anzufertigen: Lagepläne für alle Arten von neuen Leitungen, Schächten und Gräben, sowie von aufgegrabenen Bestandsleitungen. Sämtliche Leitungen sind einzumessen. Die Pläne sind vor Abnahme der Leistung dem Auftraggeber digital im DXF-Format und in zweifacher Ausfertigung auf Papier zu übergeben. Die Kosten hierfür sind in den Allgemeinkosten oder der Baustelleneinrichtung zu berücksichtigen.

4.6 Lieferscheine und Taglohnarbeiten
Sämtliche Materiallieferscheine sind bis zum Ende jeder Woche bei der Bauleitung getrennt nach Material und Materialsorte vorzulegen. Taglohnarbeiten müssen vor der Ausführung zwingend genehmigt werden. Genehmigte Rapporte sind binnen 5 Tagen bei der Bauleitung zur Unterzeichnung vorzulegen. Später vorgelegte Rapporte finden bei der Abrechnung keine Berücksichtigung.

4.7 Nachtragsvereinbarungen
Grundlage für Nachtragsarbeiten und neue Preisvereinbarungen sind die verschiedenen Nachtragsformblätter (KEVM Nachtrag) des Kommunalen Vergabehandbuchs (KVHB). Auf Verlangen hat der Auftragnehmer vor Vergabe der Arbeiten die Preisblätter 1a und 2 des KVHB zur Aufgliederung von Einheitspreisen wichtiger Positionen, auszufüllen und einzureichen. Bei der Prüfung des Leistungsverzeichnisses auffallende Einheitspreise sind auf Verlangen ebenfalls aufzugliedern.
Die Ermittlung neuer Preise zur Vereinbarung von Nachträgen erfolgt auf der Basis der o.g. Preisblätter. Die Aufschlüsselung vergleichbarer Positionsbeträge des Auftragnehmerangebots wird als Grundlage herangezogen.

4.8 Prüfzeugnisse
Für sämtliche Einbauten und Beläge sind Prüfzeugnisse zur Frostbeständigkeit vorzulegen. Der AN haftet für die Frostsicherheit der Materialien.

4.9 Bautagebuch
Der Auftragnehmer hat Bautagesberichte arbeitstäglich zu führen und dem Auftraggeber für die Bauüberwachung beauftragtem Architekten/ Ingenieur spätestens wöchentlich zu übergeben.

4.10 Jour Fixe
Es ist geplant, wöchentliche Koordinationsbesprechungen mit den Firmen bzw. Planern durchzuführen. Der Auftragnehmer ist zur regelmäßigen Teilnahme hierzu verpflichtet. Stellvertretend kann er den Fachbauleiter bzw. einen kompetenten Vertreter mit Entscheidungsbefugnis entsenden. Der Auftragnehmer hat sich mit einem kompetenten und gut informierten, deutschsprachigen Vertreter an sämtliche Koordinations- und Bauablaufbesprechungen, die vor und während der Bauarbeiten stattfinden, zu beteiligen. Ebenso an den weiterhin stattfindenden gemeinsamen Besprechungen zur Klärung von Detailfragen. Die Kosten für diese Aufwendungen (Fahrzeiten, -kosten, Arbeitsausfall etc.) sind mit den Einheitspreisen abgegolten.

4.11 Ausführungsunterlagen

Der Unternehmer erhält die Ausführungspläne 2 fach in Papierform und digital.

*Hinweis: 5. UMRECHNUNGSTABELLE DER SCHÜTTGÜTER*
Für Umrechnungen (m³/t) gelten, soweit im LV nicht aufgeführt, die nachfolgend genannten Umrechnungswerte:

  lose geschüttet / verdichtet

1. Sand gewaschen - 1 m³  1,60 t 1,85 t

2. Sand ungewaschen - 1 m³  1,60t 1,85 t

3. Wandkies 0/X  - 1 m³  1,80 t 2,25 t

4. Kiessand 0/16  - 1 m³  1,80 t 2,25 t

5. Kiessand 0/32  - 1 m³  1,80 t 2,25 t

6. Kiessand 0/56  - 1 m³  1,80 t 2,25 t

7. Siebschutt
 / Auffüllmaterial  - 1 m³  1,60 t 2,00 t

8. Filterkies 8/16  - 1 m³  1,70 t 1,80 t

9. Filterkies 16/32  - 1 m³  1,70 t 1,80 t

10. Schotter  - 1 m³  1,60 t 2,00 t

11. Splitt  - 1 m³  1,60 t ---

12. Bitu-Kies 0/32  - 1 m³  2,35 t  2,40 t

13. Asphaltbeton 0/5 - 1 m³  2,40 t 2,40 t

14. Asphaltbeton 0/8 - 1 m³  2,40 t 2,40 t

15. Asphaltbeton 0/11 - 1 m³  2,40 t 2,40 t

16. Tragdeckschicht 0/16 - 1 m³  2,35 t 2,40 t

*Hinweis: 6. PLANUNTERLAGEN FÜR DIE KALKULATION*
Den Verdingungsunterlagen liegen gewerkspezifische Ausschreibungspläne bei, aus denen die Bauleistungen ersichtlich sind.
Die beigefügten Ausschreibungspläne dienen nur der Veranschaulichung und als Kalkulationserleichterung. Sie entsprechen nicht den vollständigen Ausführungsunterlagen, die zur Bauausführung zur Verfügung gestellt werden.

### Titel 01 Vorarbeiten

**01.1 Einr. Räum. Vorh. Baustelle**
*** Pauschalposition
Einrichten und Räumen der Baustelle, Vorhalten
der Baustelleneinrichtung für sämtliche in der Leistungsbeschreibung und allgemeinen Baustellenbeschreibung aufgeführten Leistungen.
Menge: 1,000 psch

**01.2 Bauzaun aufstellen, vorhalten, räumen, 2 m**
Bauzaun, auf befestigtem und unbefestigtem Untergrund, Zaunoberkante über Oberfläche Gelände 200 cm, aufstellen, vorhalten und räumen, Vorhaltedauer: gesamte Bauzeit. Im Bauablauf ist das baubedingte auf- und abbauen in Rand- und Zufahrtsbereichen einzurechnen.
Menge: 70,000 m

**01.3 Bauzaun umsetzen 2 m**
Bauzaun aus vorheriger Position, auf unbefestigtem und befestigtem Untergrund, Zaunoberkante über Oberfläche Gelände 2 m, umsetzen nach besonderer Anordnung des AG.
Menge: 70,000 m

**01.4 Stangengeviert 2,00 m**
Stangengeviert als Schutz gegen mechanische Schäden an
Bäumen herstellen, für die Dauer der vertraglichen
Ausführungszeit vorhalten und beseitigen, Seitenlänge
2 m, 4 Stangen, Zopfdicke mind. 8 cm, Länge mind.
1,8 m, mit mind. 20 mm dicken und mind. 20 cm breiten
Brettern miteinander verbinden, 3 Bretter übereinander,
Mindesthöhe 1,8 m.
Menge: 1,000 St

**01.5 Stangengeviert 4,00 m**
Stangengeviert als Schutz gegen mechanische Schäden an
Bäumen herstellen, für die Dauer der vertraglichen
Ausführungszeit vorhalten, Seitenlänge 4 m, 8 Stangen, Zopfdicke mind. 8 cm, Länge mind.2,5 m, mit mind. 20 mm dicken und mind. 20 cm breiten Brettern miteinander verbinden, 3 Bretter übereinander, Mindesthöhe 2 m.
Menge: 1,000 St

**01.6 Pflanzl. Bodendecke abräum. d=3-5 cm h=20cm**
Pflanzliche Bodendecke abräumen,
Schichtdicke über 3 cm bis 5 cm, Bewuchs Rasen, Wiese und Stauden, Wuchshöhe bis 20 cm. Fläche eben oder schwach geneigt (Neigung bis 1:10).
anfallendes Material laden, einschließlich Abfuhr und Verwertung, die Gebühren der Verwertung sind in den Einheitspreis einzurechnen.
Menge: 400,000 m2

**01.7 Gehölzfläche roden, h=200-400 cm**
Gehölzfläche roden, einschließlich Wurzelwerk,
geschlossener Bestand aus Laubgehölzen, Höhe über 200 bis 400 cm, 1-2 Stk./m², Wurzelstöcke und Schnittgut laden, einschließlich Abfuhr und Entsorgung, die Gebühren der Verwertung sind in den Einheitspreis einzurechnen.
Menge: 10,000 m2

**01.8 Kleinstrauch roden h=bis 50 cm**
Kleinstrauch roden einschließlich Wurzelwerk,
Breite über 50 bis 100 cm, Höhe bis 50 cm, anfallendes Material laden, einschließlich Abfuhr und Entsorgung, die Gebühren der Verwertung sind in den Einheitspreis einzurechnen. Hinweis: die Sträucher sind größtenteils in bodeneben eingegrabene, zu erhaltende Pflanztröge gepflanzt (siehe unten stehendes Fotos). Der hierdurch ggf. entstehende Mehraufwand ist in den Einheitspreis einzukalkulieren.
Menge: 10,000 St

**01.9 Strauch roden h=bis 100 cm**
wie vorherige Position, Strauch jedoch Breite über 50 bis 150 cm, Höhe bis 100 cm.
Menge: 5,000 St

**01.10 Strauch roden h=200 - 300 cm**
Solitärstrauch roden, einschließlich Wurzelwerk,
Breite über 200 bis 300 cm, Höhe über
200 bis 300 cm, anfallendes Material laden, einschließlich Abfuhr und Entsorgung, die Gebühren der Verwertung sind in den Einheitspreis einzurechnen.
Menge: 2,000 St

**01.11 Strauch roden h=300 - 500 cm**
Solitärstrauch roden, einschließlich Wurzelwerk,
Breite über 400 bis 600 cm, Höhe über
300 bis 500 cm, anfallendes Material laden, einschließlich Abfuhr und Entsorgung, die Gebühren der Verwertung sind in den Einheitspreis einzurechnen.
Menge: 1,000 St

### Titel 02 Abbrucharbeiten

**Ausführungsbeschreibung 1 Standardbeschreibung**
*Standardbeschreibung*
Bei Abbrucharbeiten (Beläge, Einfassungen, Betonfundamente, etc.) entlang von Gebäudefassaden,  Randeinfassungen, Mauern und Wänden wird keine zusätzliche Handarbeit vergütet. Länge der tangierten Fassaden-, Mauern und Wände ca. 100 m.

**Ausführungsbeschreibung 2 Standardbeschreibung**
*Standardbeschreibung*
Der Nachweis zur Entsorgung von Abbruchmaterialien hat nach Wiegescheinen der Deponien zu erfolgen.

*Hinweis: B e f e s t i g t e F l ä c h e n*

**02.1 Asphl. Oberbau schneiden d= 5-10 cm**
Bitumenhaltigen Oberbau schneiden, Dicke der
Befestigung 5-10 cm, Ausführung mit
Fugenschneidgerät, Tiefe bis 5 cm, Restdicke trennen
nach Wahl des AN.
Menge: 3,000 m

**02.2 Bit. Befestigung aufbrechen d= über 5-10 cm**
Bitumenhaltige Befestigung aufbrechen, in Fläche zwischen Tennisfeldern und Tenniswand, Dicke der Befestigung über 5-10 cm, auf Tragschicht ohne Bindemittel, anfallende Stoffe laden. Entsorgung wird gesondert vergütet.
Menge: 185,000 m2

**02.3 Pflaster aufbrechen Betonpflaster h=80-100 mm**
Pflaster aufbrechen einschl. Bettung, in Plätzen,
Betonpflaster, Höhe 80-100 mm, Verbundpflaster, Format ca. 20x10 cm, verlegt in Sand/Brechsand, Fugenfüllung aus Sand/Brechsand, anfallende Stoffe laden. Entsorgung wird gesondert vergütet.
Menge: 100,000 m2

**02.4 Pflaster aufnehmen, seitlich lagern**
wie vorherige Position, Pflaster jedoch aufnehmen, reinigen, pallettieren und zur Wiederverwendung im Bereich von Angleichungen im Baustellenbereich lagern. Nicht mehr verwendbare Stoffe laden, Entsorgung wird gesondert vergütet.
Menge: 25,000 m2

**02.5 Betonplatten abbrechen 40x40x5 und 60x40x5**
Plattenbelag abbrechen, Waschbeton, verlegt in Sand/Brechsand, einschl. Bettung, Dicke 5 cm, Betongehwegplatten, 40 x 40 x 5, und 60 x 40 x 5  Fugenfüllung aus Sand/Brechsand.
Anfallende Stoffe trennen und laden, Entsorgung wird gesondert vergütet.
Menge: 95,000 m2

**02.6 Rasengittersteine aufbrechen verwerten**
Rasengittersteine aufbrechen und aufnehmen,
anfallende Stoffe trennen und laden, Entsorgung wird gesondert vergütet.
Menge: 10,000 m2

*Hinweis: R a n d e i n f a s s u n g e n*

**02.7 Betonbordstein abbrechen, Hoch- und Tiefborde, 10 cm**
Bordstein aus Beton, DIN 483, Hoch- und Tiefborde,
Breite bis 10 cm, in Beton versetzt, mit beidseitiger Rückenstütze, abbrechen, einschl. Bettung aus Beton,
Dicke der Bettung 15-20 cm, anfallende Stoffe trennen und laden. Entsorgung wird gesondert vergütet.
Menge: 310,000 m

**02.8 Einzeiler Betonpfl. aufnehmen 20x15x8 cm**
Einzeiler aus Betonpflaster, LxBxH ca. 20x15x8 cm, abbrechen, mit beidseitiger Rückenstütze einschl. Bettung aus Beton, Dicke 15-20 cm, anfallende Stoffe laden, Entsorgung wird gesondert vergütet.
Menge: 7,000 m

**02.9 Pflanzkübel als Randeinfassung**
Pflanzkübel aus Beton, LxBxH ca. 50x40x8 cm, abbrechen, einschl. Bettung aus Beton, Dicke 15-20 cm, anfallende Stoffe laden, Entsorgung wird gesondert vergütet.
Menge: 3,000 m

**02.10 Kiesschüttung Rollierung aufnehmen**
Rollierung aufnehmen, in Kiestraufe entlang abzubrechendem Ballfangzaun. Die Gebühren der Verwertung sind in den Einheitspreis einzurechnen.
Menge: 5,000 m3

*Hinweis: L e i t u n g e n, S c h a c h t b a u w e r k e*

**02.11 Betonteilkombination Hofablauf abbrechen**
Betonteilkombination für Hofablauf,
Rahmen mit Eimerauflage, Klasse B 125
DIN EN 124 und DIN 1229, Maße 300 x 300 abbrechen einschließlich Bettung aus Beton, Dicke der Bettung 20-30 cm, Entwässerungsleitung verschließen mit Muffe DN 100, anfallende Stoffe trennen und laden. Entsorgung wird gesondert vergütet.
Menge: 3,000 St

**02.12 Entwässerungsrinne DN 100 abbrechen**
Entwässerungsrinne DN 100, Beton, einschl. Bettung Beton, Dicke 20 cm, abbrechen und aufnehmen,
anfallende Stoffe trennen und laden, Entsorgung wird gesondert vergütet.
Menge: 62,000 m

**02.13 Kanal aufnehmen, Beton**
Kanal aufnehmen, bis DN 300, aus Beton, Entsorgung wird
gesondert vergütet.
Menge: 5,000 m

**02.14 Kanal aufnehmen, PVC**
Kanal aufnehmen, bis DN 250, aus PVC-U, einschließlich Abfuhr und Entsorgung, die Gebühren der Verwertung sind in den Einheitspreis einzurechnen.
Menge: 5,000 m

**02.15 Wasserleitung abbrechen PE bis DN 65**
wie vorherige Position, jedoch Wasserleitung aus PE, Durchmesser bis DN 65.
Menge: 10,000 m

**02.16 Stromkabel aufnehmen, entsorgen**
Kabel aufnehmen, Zeitschaltuhr Tennisplätze und Starkstromkabel, Durchmesser bis 25 mm, einschließlich Abfuhr und Entsorgung, die Gebühren der Verwertung sind in den Einheitspreis einzurechnen.
Menge: 10,000 m

**02.17 Versenkregner abbrechen**
Versenkregner abbrechen und aufnehmen, einschließlich Bettung aus Beton, Zuleitung aus PE bis DN 32 trennen, Stoffe trennen und laden, einschließlich Abfuhr und Entsorgung, die Gebühren der Verwertung sind in den Einheitspreis einzurechnen.
Menge: 2,000 St

*Hinweis: F u n d a m e n t e*

**02.18 Einzelfundament Beton abbrechen**
Fundament abbrechen aus Beton,
Abmessungen bis ca. 75x75x80 cm, als Einzelfundament,  anfallende Stoffe laden. Entsorgung wird gesondert vergütet.
Menge: 3,000 m3

**02.19 Betonabbruch Kompressor**
Beton abbrechen, abspitzen mittels Kompressor, Kleinmengen, anfallende Stoffe laden, Entsorgung wird gesondert vergütet.
Menge: 1,500 m3

*Hinweis: A u s s t a t t u n g*

**02.20 Ballfangzaun h=3 m**
Ballfangzaun, Höhe 3,0 m mit kunststoff-ummantelten Maschendrahtgeflecht 40 x 3,1 mm, 5-lagigem Spanndraht Durchmesser 3,4 mm, einschließlich der ebenfalls ummantelten Pfosten und Eckverbindungen samt Betonfundamenten ca. 60x60x80 cm, Pfostenabstand ca. 3,0 m, einschließlich 2 Zugangstoren B x H ca. 2,3 x 3,0 m und 1 Zugangstor B x H ca. 1,0 x 2,0 m, abbrechen, anfallende Stoffe trennen und laden, Entsorgung wird gesondert vergütet.
Menge: 240,000 m

**02.21 Zaun h=2 m**
wie vorherige Position, Zaunhöhe jedoch 2,0 m, ohne Tore
Menge: 10,000 m

**02.22 Zaun h=1,25 m**
wie vorherige Positionen, Höhe jedoch 1,25 m, Tor B x H ca. 0,85 x 1,2 m
Menge: 40,000 m

**02.23 Zaun auf Tenniswand abbrechen**
Maschendrahtzaun, h = 1,2 m, einschließlich 5 Pfosten verschraubt auf Tenniswand abbrechen,anfallende Stoffe trennen und laden, Entsorgung wird gesondert vergütet.
Menge: 8,000 m

**02.24 Pfosten Tennisnetz**
Pfosten für Tennisnetz, Höhe ca.1 ,2m, Durchmesser 8 cm, einschließlich Betonfundament ca. 1,0 x 1,0 x 1,0 m
abbrechen, anfallende Stoffe trennen und laden, Entsorgung wird gesondert vergütet.
Menge: 6,000 St

**02.25 Gerätehütte hinter Tenniswand**
Gerätehütte hinter Tenniswand L x B x H ca. 8,0x2,6x2,4 m, einschließlich Befestigungen der Dachkonstruktion abbrechen, Dacheindeckung mit Teerpappe, anfallende Stoffe trennen und laden, Entsorgung wird gesondert vergütet.
Menge: 1,000 Psch

**02.26 Fahnenmast**
Fahnenmast, Aluminium, Höhe ca.7,0 m, Durchmesser 8 cm, einschließlich Besfestigung an Eckpfosten Ballfangzaun
abbrechen, anfallende Stoffe laden, Entsorgung wird gesondert vergütet.
Menge: 1,000 St

**02.27 Fußabstreifer abbrechen**
Fußabstreifer, einschließlich Gitterrostabdeckung, aufnehmen, LxBxH 100x70x60 cm,.
Beton, Einzelteile trennen und laden. Entsorgung wird gesondert vergütet.
Menge: 1,000 St

**02.28 Sitzsteine aus Beton abbrechen**
Sitzsteine aus Beton abbrechen und aufnehmen, BxH,
50x40cm, Einzelteile laden. Entsorgung wird gesondert vergütet.
Menge: 2,000 St

**02.29 Schaukel abbrechen**
Schaukel aus Metall abbrechen und aufnehmen, BxH,
ca. 230 x 200 cm, Einzelteile trennen und laden. Entsorgung wird gesondert vergütet.
Menge: 1,000 St

**02.30 Sandkasten abbrechen**
Sandkasten aus Kunststoff abbrechen und aufnehmen, Durchmesser ca. 1,20m, Höhe 40cm, Einzelteile trennen und laden. Sand auf umliegenden Rasenflächen großflächig verteilen, Schichtstärke bis 2 cm, Entsorgung wird gesondert vergütet.
Menge: 1,000 St

**02.31 Pflanztrog abbrechen**
Pflanztrog aus Beton abbrechen und aufnehmen, LxBxH,
40x40x40cm, Einzelteile laden. Entsorgung wird gesondert vergütet.
Menge: 2,000 St

**02.32 Findling aufn., seitl. lagern, einb., L 50-70 cm**
Findling aufnehmen, L 40-60 cm, B bis 50 cm, H bis 40 cm im Baustellenbereich lagern, Findling aufnehmen, fördern und nach Angaben der Bauleitung Entlang des Bahndamms wieder einbauen.
Menge: 2,000 St

**Ausführungsbeschreibung 3 E n t s o r g u n g**
*E n t s o r g u n g*

**02.33 Baureste und Unrat entsorgen**
Baureste und Unrat unsortiert,
der stofflichen Verwertung zuführen,
die Gebühren der Verwertung sind in den Einheitspreis einzurechnen, die Abrechnung erfolgt über Lieferscheine, Stoffe auf der Baustelle gelagert,
auf LKW des AN laden, transportieren
zur Verwertungsanlage,
Anlage in

'.....................................................'
vom Bieter einzutragen
Menge: 1,000 t

**02.34 Abschleppnetze entsorgen**
Abschleppnetze Tennisplatz, aufnehmen, Einzelteile laden.Die Gebühren der Entsorgung sind in den Einheitspreis einzuberechnen.
Menge: 3,000 St

**02.35 Beton und Naturstein, nicht schadstoffbelastet verwerten**
Beton und Naturstein, nicht schadstoffbelastet, Abfallschlüssel nach EAK 170101, der stofflichen Verwertung zuführen,
die Gebühren der Verwertung sind in den Einheitspreis einzurechnen. Transportieren zur Verwertungsanlage,

Anlage in

'.....................................................'
vom Bieter einzutragen.
Menge: 400,000 t

**02.36 Aufbruch aus Verkehrsflächen, nicht schadstoffbelastet verwerten**
Aufbruch aus Verkehrsflächen, bitumenhaltige Decke,
gebrochen, nicht schadstoffbelastet, Abfallschlüssel
nach EAK 170302, der stofflichen Verwertung zuführen,
die Gebühren der Verwertung sind in den Einheitspreis einzurechnen. Stoffe transportieren zur Verwertungsanlage,
Anlage in

'.....................................................'
vom Bieter einzutragen.
Menge: 55,000 t

**02.37 Metall, nicht schadstoffbelastet verwerten**
Metall, nicht schadstoffbelastet, Kleineisenteile,
Abfallschlüssel nach EAK 200105, der stofflichen
Verwertung zuführen, die Gebühren der Verwertung sind in den Einheitspreis einzurechnen.
Transportieren zur Verwertungsanlage,
Anlage in

'.....................................................'
vom Bieter einzutragen.
Menge: 2900,000 kg

**02.38 Holz, schadstoffbelastet verwerten**
Holz, lackierte Bretter, etc.,
behandelt mit Holzschutzmittel,
der stofflichen Verwertung zuführen, die Gebühren
der Verwertung sind in den Einheitspreis einzurechnen.
Transportieren zur Verwertungsanlage.
Menge: 150,000 kg

**02.39 Holz, nicht schadstoffbelastet verwerten**
wie vorherige Position, jedoch
Holz, nicht schadstoffbelastet.
Menge: 800,000 kg

**02.40 Grünschnitt entsorgen**
Grünschnitt/ Holz / Wurzelstöcke entsorgen.
Anfallende Stoffe laden und entsorgen. Die Kosten für die Entsorgung sind in den Einheitspreis einzurechnen.
Menge: 3,000 t

### Titel 03 Erdarbeiten

**Ausführungsbeschreibung 4 Standardbeschreibung**
*Standardbeschreibung*
Die Mengenermittlung für Bodenaushub und -wiedereinbau hat in der Abwicklung sofort zu erfolgen und ist an die Bauleitung unmittelbar weiterzuleiten.

**Ausführungsbeschreibung 5 Standardbeschreibung**
*Standardbeschreibung*
Bei Erd- und Bodenarbeiten (Aufgrabungen, Abtrag, Einbau und Planie) entlang von Gebäudefassaden, Mauern Wänden und bestehenden Randeinfassungen wird keine zusätzliche Handarbeit vergütet. Länge der tangierten Fassaden, Mauern, Wänden und Randeinfasungen ca. 150m.

**Ausführungsbeschreibung 6 Förderwege**
*Förderwege*
Förderwege innerhalb der Baustelle betragen max. 150 m, Aus diesem Grund erfolgen in den Leistungspositionen mit Transport innerhalb der Baustelle i.d.R. keine Längenangaben zu den Förderwegen, dies ist in den Einheitspreisen zu berücksichtigen.

*Hinweis: O b e r b o d e n*

**03.1 Oberboden abtragen seitlich lagern, D 10-20 cm**
Oberboden, profilgerecht abtragen, seitlich lagern, Bodengruppe 4 und 5 DIN 18915 (bindig), Bodengruppe SU DIN 18196 (Sand-Schluff-Gemisch), Abtragsdicke über 10 bis 20 cm, Mengenermittlung nach Aufmaß an der Abtragstelle.
Menge: 45,000 m3

*Hinweis: R o h b o d e n*

**03.2 Boden lösen, verwerten BK 3-4 T 30-50 cm**
Boden für Belagsflächen und Spielgruben lösen, 30-50 cm,  Boden der stofflichen Verwertung zuführen, die Gebühren der Verwertung sind in den Einheitspreis einzurechnen. Stoffe transportieren zur Verwertungsanlage.
Anlage in

'..............................................'
vom Bieter einzutragen.
Menge: 179,950 m3

*Hinweis: R ü c k b a u A u f b a u T e n n i s p l ä t z e*

**03.3 Tennisbelag lösen, verwerten BK 3-4 T 2-5 cm**
Tennissand lösen, Schichtdicke 2-5 cm. Boden der stofflichen Verwertung zuführen. Der Tennissand ist gemäß beiliegendem Gutachten (HPC vom 19.08.2019) der Qualitätsstufe Z2 nach VwV Boden Baden-Württemberg zuzuordnen.

Die Gebühren für die Verwertung sind in den Einheitspreis einzurechnen. Die Verwertung ist z.B. bei der Deponie Menningen möglich. Stoffe transportieren zur Verwertungsanlage.
Anlage in

'..............................................'
vom Bieter einzutragen.

Hinweis: Um eine Vermengung mit den darunter liegenden unbelasteten Schichten zu verhindern muss der Tennissand im Vorgriff der Abbruchmaßnahmen und sonstigen Erdarbeiten ausgeführt werden. Der Abtrag hat mit größtmöglicher Sorgfalt zu erfolgen, um die Vermengung mit der darunter liegenden Sandschicht so gering wie möglich zu halten.
Menge: 160,000 m3

**03.4 Befestigung o. Bindemittel aufbrechen, einbauen**
Befestigung ohne Bindemittel aufbrechen, Schichten unter Tennissand gemäß Gutachten HPC, Kalkschotter und Wandkies, Schichtdicken über 10-20 cm, anfallende Stoffe nach Sorten getrennt fördern und im Baustellenbreich profilgerecht einbauen und verdichten, Verdichtungsgrad DPr mind.103%.
Menge: 50,000 m3

**03.5 Befestigung o. Bindemittel aufbr., lagern, einbauen**
wie vorherige Position, jedoch anfallende Stoffe seitlich lagern, laden, fördern und im Baustellenbereich profilgerecht einbauen und verdichten, Verdichtungsgrad DPr mind.103%, Schichtdicke 10-30 cm.
Menge: 50,000 m3

**03.6 Befestigung o. Bindemittel aufbr., lagern**
wie vorherige Position, jedoch anfallende Stoffe im Baustellenbereich in geordneten Haufwerken lagern.
Förderweg bis max. 250m.
Menge: 60,000 m3

**03.7 Befestigung o. Bindemittel aufbr., Lagerplatz des AG**
wie vorherige Position, jedoch anfallende Stoffe fördern zum Lagerplatz des AG, Transport über öffentliche Straßen, Förderweg bis 5 km.
Menge: 100,000 m3

**03.8 Befestigung o. Bindemittel verwerten**
wie vorherige Position, jedoch anfallende Stoffe verwerten. Die Gebühren der Verwertung sind in den Einheitspreis einzurechnen.
Menge: 140,000 m3

*Hinweis: D i c h t w a n d*

**03.9 Boden Graben Dichtwand lösen, laden, verwerten**
Boden der Gräben für Dichtwand aus Ton, ab Rohplanum, profilgerecht lösen, laden und verwerten, Breite der Sohle über 0,4 bis 0,6m, Aushubtiefe bis 0,5 m,
Bodenklasse 3-4.
Menge: 30,000 m3

**03.10 Planum Graben**
STLB-Bau 2014-04 002
Planum herstellen, für Gräben, zulässige Abweichung von der Sollhöhe +/- 3 cm, mit Verdichtungsnachweis.
Menge: 60,000 m2

**03.11 Lehm / Ton liefern einbauen in Dichwand**
Lehm/Ton liefern, lagenweise einbauen und verdichten, als Dichtwand in Schlitzgraben und in Damm. Kf-Wert Ton/Lehm  < 1,0*10^-9. Breite der Dichtwand 40-60 cm.
Menge: 60,000 m3

**03.12 Schotter 16/32 als kapillarbrechende Schicht**
Schotter 16/32, bauseits lagernd, als kapillarbrechende Schicht als oberer Abschluss Dichtkern. Breite 50 cm, Schichtstärke 10 cm.
Menge: 6,000 m3

*Hinweis: B ö d e n u n d S u b s t r a t e*

**03.13 Oberboden laden fördern auftragen D 10 cm**
Oberboden, von Miete laden, fördern, profilgerecht auftragen, Auftragsdicke 10 cm, Mengenermittlung nach Aufmaß an der Auftragstelle.
Menge: 50,000 m3

**03.14 Oberboden liefern auftragen bis 10cm**
Oberboden, liefern, profilgerecht auftragen, Bodengruppe 4 DIN 18915 (schwach bindig),  Auftragsdicke 10 cm.
Menge: 120,700 m3

**03.15 Rasentragschicht Bolzplatz D 150mm**
STLB-Bau 2018-04 003
Rasentragschicht aus Oberboden auftragen, Bodengruppe 4 DIN 18915 (schwach bindig), Boden liefern, Schichtdicke 150 mm, zulässige Abweichung von der Nennhöhe +/- 20 mm, Ebenheit, Stichmaß unter 4-m-Latte bis 20 mm,
Hersteller/Typ '....................................................'
vom Bieter einzutragen.
Menge: 820,000 m2

**03.16 Pflanzsubstrat liefern + auftragen, d = 25 cm**
Pflanzsubstrat liefern und auftragen, in Pflanzbeete für Stauden, zwischen Randeinfassungen, Auftragsdicke 25 cm, einschl. ggf. erforderlicher Handarbeit im Bereich von Randeinfassungen.

Pflanzfertiges Substrat aus überwiegend mineralischen Bestandteilen wie Quarzsand, offenporigen Sanden aus Ziegel und Blähton, Untergrundton, Bentonit-Tonmehl und 10 Vol.% offenporigem mineralischen Stützkorn 4-16 mm sowie maximal 30 Vol.% organischer Bestandteile, bestehend aus Rindenhumus und Grüngutkompost.
Frei von Schadstoffen und Materialien wie Bauschutt etc.. Bei Verwendung von Ziegelsand und Ziegelsplitt sind ausschließlich Herkünfte aus neuem Mauerziegel zu verwenden.
Frischgewicht ca. 700 kg/cbm.
Verdichtungsfaktor bei Transport und Einbau ca. 20 %.
Produktbezeichnung:  ökohum Gartenerde
Liefernachweis
ökohum GmbH
Obere Bergenstrasse 8
88518 Herbertingen

oder gleichwertiges Erzeugnis.

Angebotenes Produkt:

'.....................................................'

Hersteller:

'.....................................................'
Menge: 4,000 m3

*Hinweis: S o n s t i g e B o d e n a r b e i t e n*

**03.17 Zulage Profilierung Mulde**
Zulage zu vorhergehenden Erdarbeiten und Oberbodenarbeiten. Profilierung einer Mulde um Bolzplatz. Muldenbreite 1,0 bis 1,5 m, Tiefe 5 -20 cm.
Menge: 110,000 m

**03.18 Lesesteinriegel Material bauseits lagernd**
Wackenschüttung, als Trauf um bestehendes Tennsifeld eingebaut, aufnehmen, fördern und als Lesesteinhaufen für Eidechsen südlich des Bahndamms einbauen.
Menge: 2,000 m3

**03.19 Pflanzgruben für Bäume**
Pflanzgruben für Bäume,
anstehende Auffüllung und anstehender Boden,
Gesamttiefe der Pflanzgruben ca. 1,00 m (Aushub ab Zwischensohle), Grundfläche 1,5 x 1,5 m,
Neigung der Seitenwände 60 bis 75 Grad,
die Sohle zur Verzahnung mit dem Untergrund 15 cm tief
lockern.
Anstehenden Boden mit 10% zu lieferndem Oberboden durchmischen, Pflanzgrube bis 30 cm unter OK Gelände verfüllen. Verfüllung der obersten 30 cm mit zu lieferndem Oberboden.

Überschüssigen Boden der stofflichen Verwertung zuführen, die Gebühren der Verwertung sind in den Einheitspreis einzurechnen. Stoffe transportieren zur Verwertungsanlage.

ACHTUNG: Alle Pflanzgruben werden nach dem Bodenaushub
und nach Befüllung mit Substrat von der Bauleitung
abgenommen !!
Menge: 13,000 St

### Titel 04 Gräben, Leitungen

*Hinweis: Standardbeschreibung*
Die Grabenarbeiten erfolgen i.d.R. auf dem Rohplanum der Belagsflächen, d.h. nach Abtrag von Oberboden und Boden, vorhandenen Deckschichten und ungebundenen Tragschichten und vor dem Auftrag der späteren Frostschutz-, Kiestragschicht- und Deckschichten. Die Abrechnung erfolgt generell ab Rohplanum.

**04.1 Boden Graben lösen bis 0,6 m, Boden verwerten**
Boden der Gräben profilgerecht lösen ab
Zwischensohle, Aushubtiefe bis 0,60 m,
Sohlenbreite der Gräben 0,40 bis 0,60 m,
Bodenklasse 3+4.
Boden der stofflichen Verwertung zuführen, die Gebühren der Verwertung sind in den Einheitspreis einzurechnen. Stoffe transportieren zur Verwertungsanlage.
Menge: 5,000 m3

**04.2 Boden Graben lösen bis 0,6 m, Boden wiederverw.**
wie vorherige Position,
jedoch Aushub seitlich lagern, später
wieder verfüllen und verdichten nach dem Merkblatt
für das Verfüllen von Leitungsgräben und den Zusätzlichen Technischen Vertragsbedingungen und Richtlinien für Aufgrabungen in Verkehrsflächen (ZTVA-StB), Verdichtungsgrad DPr mind. 100 %,
Bodenverdrängung ca. 20-30%,
überschüssigen Boden der stofflichen Verwertung zuführen, die Gebühren der Verwertung sind in den Einheitspreis einzurechnen. Stoffe transportieren zur Verwertungsanlage.
Menge: 5,000 m3

**04.3 Boden Graben lösen bis 1,5 m, Boden verwerten**
Boden der Gräben profilgerecht lösen ab
Geländeoberfläche, Aushubtiefe bis 1,50 m,
Sohlenbreite der Gräben 0,60 bis 0,80 m,
Bodenklassen 3+4,
Boden der stofflichen Verwertung zuführen, die Gebühren der Verwertung sind in den Einheitspreis einzurechnen. Stoffe transportieren zur Verwertungsanlage.
Menge: 5,000 m3

**04.4 Boden Graben lösen bis 1,5 m, Boden wiederverf.**
wie vorherige Position,
jedoch Aushub seitlich lagern, später
wieder verfüllen und verdichten nach dem Merkblatt
für das Verfüllen von Leitungsgräben und den Zusätzlichen Technischen Vertragsbedingungen und Richtlinien für Aufgrabungen in Verkehrsflächen (ZTVA-StB), Verdichtungsgrad DPr mind. 100 %,
Bodenverdrängung ca. 20-30%,
überschüssigen Boden der stofflichen Verwertung zuführen, die Gebühren der Verwertung sind in den Einheitspreis einzurechnen. Stoffe transportieren zur Verwertungsanlage.
Menge: 10,000 m3

**04.5 Planum herstellen**
STLB-Bau 2001-04 002
Planum herstellen, für Gräben, zulässige Abweichung von
der Sollhöhe +/- 3 cm, Verdichtungsgrad DPr mind.
103 %.
Menge: 30,000 m2

**04.6 Suchgraben aush. bis 1,00**
Boden für Suchgraben ausheben,
zur Freilegung von bestehenden Kabeln und Leitungen,
Fernwärme, Strom, Wasser, Fernmeldekabel, Abwasser,
ab Geländeoberfläche, mit geböschten Wänden,
Aushub seitlich lagern, verfüllen und verdichten,
Verdichtungsgrad DPr mind. 100 %,
Aushubtiefe bis 1,00 m,
Sohlenbreite über 0,50 bis 1,00 m,
Bodenklasse 3 + 4.
Menge: 5,000 m3

**04.7 Suchgraben aush. bis 2,00**
wie vorherige Position, jedoch
Aushubtiefe bis 2,00 m,
Sohlenbreite 1,00 bis 1,25 m,
Menge: 5,000 m3

**04.8 Handarbeit Grabenarbeiten**
Grabenaushub und -verfüllung in Handarbeit,
auf besondere Anordnung durch AG,
im Bereich von Schächten, Anschlüssen und Einbauten.
Menge: 5,000 m3

**04.9 Kabel sichern**
Bestehende Strom-, Steuerungs-, Fernmelde-
und sonstige Kabel, in Betrieb,
freilegen und sichern, einschl. der erforderlichen Handarbeit beim Freilegen, Sichern und späterem Einbetten der Leitung in Sand. Bettung mind. 10 cm, Dicke der oberen Bettungsschicht  aus Sand 10 cm.
Menge: 5,000 m

**04.10 Kabel ausbauen, sichern u. verlegen**
Bestehende Strom-, Fernmelde-, Steuerungs-
und sonstige Kabel, erdverlegt, in Betrieb,
ausbauen, säubern, seitlich lagern und
wiederverlegen, einschl. Bettung aus Sand,
Dicke der Bettung mind. 15 cm,
Dicke der oberen Bettungsschicht, 15 cm,
einschl. der erforderlichen Handarbeit beim Freilegen und Wiederverlegen der Leitung.
Menge: 5,000 m

**04.11 Kabelkreuzung sichern**
Kabelkreuzung, erdverlegt, unter
Spannung, sichern, Länge der Sicherungsstrecke bis 3 m,
Tiefe der Leitungsachse unter Gelände bis 0,8 m,
einschl. der erforderlichen Handarbeit beim Freilegen, Sichern und späterem Einbetten der Kreuzung in Sand.
Bettung mind. 10 cm, Dicke der oberen Bettungsschicht  aus Sand 10 cm.
Menge: 1,000 St

**04.12 Rohrleitung DN 100-300 sichern, Kunststoff**
Rohrleitung aus Kunststoff, schmutzwasserführend, unter
Druck, über DN 100 bis DN 300, freilegen und sichern, Tiefe der Leitungsachse unter Gelände bis 100 cm, einschl. der erforderlichen Handarbeit beim Freilegen, Sichern und späterem Einbetten der Leitung in Sand.
Dicke der Bettung mind. 15 cm,
Dicke der Überdeckung 15 cm.
Menge: 5,000 m

**04.13 Dränleitung DN 80 trennen, Kunststoff**
Drainleitgun aus Kunststoff, DN 80 freilegen und trennen, Tiefe der Leitungsachse unter Gelände bis 80 cm, einschl. der erforderlichen Handarbeit beim Freilegen, Sichern und späterem Einbetten der Leitung in Rollierung.
Dicke der Bettung mind. 15 cm,
Dicke der Überdeckung 15 cm.
Menge: 15,000 St

**04.14 Wasserleitung sichern**
Wasserleitung aus Grauguss, unter
Druck, freilegen und sichern, Tiefe der Leitungsachse unter Gelände bis 150 cm, einschl. der erforderlichen Handarbeit beim Freilegen, Sichern und späterem Einbetten der Leitung in Sand.
Dicke der Bettung mind. 15 cm,
Dicke der Überdeckung 15 cm.
Menge: 5,000 m

**04.15 Leerrohr für Elektrokabel DN 50**
Leerrohre für Elektrokabel DN 50,
Verlegung in Auflager aus Sand, einschl. Trassenband,
Dicke der Bettung mind. 10 cm, aus Sand,
Dicke der oberen Bettungsschicht  aus Sand, 10 cm.
Zugdraht in Leerohr einlegen.
Menge: 10,000 m

**04.16 Leerrohr für Elektrokabel DN 100**
wie vorherige Position, jedoch
Leerrohre für Elektrokabel DN 100.
Menge: 15,000 m

**04.17 Wasserleitung DN 65**
Wasserleitung, DN 65, verlegen in Auflager aus Sand, einschl. Trassenband, Dicke der Bettung aus Sand
mind. 15 cm, Dicke der oberen Bettungsschicht
aus Sand 15 cm.
Menge: 15,000 m

**04.18 Absperrschieber DN 65**
Absperrschieber aus Gusseisen für Wasserleitung DN 65 liefern und einbauen, einschließlich teleskopierbarem Schiebergestänge und Straßenkappe.
Menge: 1,000 St

### Titel 05 Entwässerung

**05.1 Regenwasserkanal aus PP DN 100, SN 8**
Regenwasserkanal DIN EN 1852 aus PP-Rohren,
DN 100, mit Steckmuffe mit Dichtung,
Nenn-Ringsteifigkeit SN 8 DIN EN ISO 9969,
Verlegung in vorhandenem Graben,
Grabenbreite 60-80 cm,
einschl. Bettung aus Sand,
Dicke der Bettung mind. 15 cm,
Dicke der Überdeckung 15 cm,
Hersteller, Typ
KG 2000, PP mineralgefüllt,
Farbe maigrün,
oder gleichwertiges Erzeugnis.
Menge: 10,000 m

**05.2 PP-Bogen als Zulage 15-90 Grad DN 100, SN 8**
Bogen aus PP-Rohr, DIN EN 1610 aus
PP-Rohr, DN 100, mit Steckmuffe mit Dichtung,
Nenn-Ringsteifigkeit SN 8 DIN EN ISO 9969,
als Zulage, 15 - 90 Grad,
Hersteller, Typ
KG 2000, PP mineralgefüllt,
Farbe maigrün,
oder gleichwertiges Erzeugnis.
Menge: 10,000 St

**05.3 PP-Formstk. als Zul. Doppelsteckmuffe DN 100, SN 8**
wie vorherige Position,
jedoch Doppelsteckmuffe.
Menge: 1,000 St

**05.4 PP-Formstk. als Zul. Muffenstopfen DN 100, SN 8**
wie vorherige Position,
jedoch Muffenstopfen.
Menge: 1,000 St

**05.5 PP-Formstk. als Zulage Abzweig DN 100/150, SN 8**
wie vorherige Position,
jedoch Einfachabzweig,
DN 100/100.
Menge: 1,000 St

**05.6 Absperrschieber DN 100**
Absperrschieber aus Gusseisen für PE-Leitung DN 100 liefern und einbauen, einschließlich teleskopierbarem Schiebergestänge und Straßenkappe.
Menge: 4,000 St

**05.7 Abwasserkanal aus PP DN 150, SN 8**
Abwasserkanal DIN EN 1852 aus PP-Rohren,
DN 150, mit Steckmuffe mit Dichtung,
Nenn-Ringsteifigkeit SN 8 DIN EN ISO 9969,
Verlegung in vorhandenem Graben,
Grabenbreite 60-80 cm,
einschl. Bettung aus Sand,
Dicke der Bettung mind. 15 cm,
Dicke der Überdeckung 15 cm,
Hersteller, Typ
KG 2000, PP mineralgefüllt,
Farbe maigrün,
oder gleichwertiges Erzeugnis.
Menge: 3,000 m

**05.8 PP-Bogen als Zulage 15-87 Grad DN 150, SN 8**
Bogen aus PP-Rohr, DIN EN 1610 aus
PP-Rohr, DN 150, mit Steckmuffe mit Dichtung,
Nenn-Ringsteifigkeit SN 8 DIN EN ISO 9969,
als Zulage, 15-87 Grad,
Hersteller, Typ
KG 2000, PP mineralgefüllt,
Farbe maigrün.
Menge: 2,000 St

**05.9 Reduzierung DN 150 auf DN 100 als Zulage**
Reduzierung DN 150 auf DN 100 aus als Zulage.
Menge: 2,000 St

**05.10 Dränleitung Form R2 PE-HD DN100**
*** Bezugsbeschreibung
Dränleitung als Vollsickerrohr, aus PE-HD DIN 4262-1, Form R 2, DN 100, in vorhandenem Graben, Breite 50-60 cm, einschließlich Bettung in Kies 16/32 Dicke der Bettung 20 cm, Dicke der Deckschicht 20 cm, liefern und höhen- und fluchtgerecht nach DIN EN 1610 einbauen.
Menge: 10,000 m

**05.11 ZULAGE: Formstücke als Abzweig, DN 100/100**
*** wie Position 05.10
ZULAGE: Formstücke als Abzweige und T-Stücke, DN 100/100, Muffeneinschl. Dichtringe
Menge: 1,000 St

**05.12 PE-Bogen als Zulage 15-90 Grad DN 100**
*** wie Position 05.10
ZULAGE: Bögen alle Winkel von 15-90 Grad, DN 100, einschl. Dichtringe
Menge: 1,000 St

**05.13 Reduzierung DN 100 auf DN 80 als Zulage**
*** wie Position 05.10
ZULAGE: Reduzierung von DN 100 auf DN 80
Menge: 2,000 St

**05.14 ZULAGE: für Formstücke wie Muffe, Endstopfen**
*** wie Position 05.10
ZULAGE: für Formstücke wie Muffen, Endstopfen,  Schachtfutter, Übergangsstücke auf KG-Rohre, DN 100
Menge: 15,000 St

**05.15 Punkteinlauf 40/40, 2-tlg., mit GUGI-Guss-Gitterrost**
Punkteinlauf 40/40, 2-tlg., mit GUGI-Guss-Gitterrost, Hofsinkkasten, zweiteilig, aus faserbewehrtem Beton, mit KGMuffe, mit Dichtung DN 150, Geruchsverschluss, Kunststoffeimer, mit GUGI-Guss-Gitterrost,
schwarz, Belastungsklasse D 400 und schraublosem Schnellverschluss SIDE-LOCK, L/B/H
400x400x988 mm, liefern und unter Beachtung der Einbauhinweise des Herstellers in Beton C20/25 versetzen.
Qualität nach DIN EN ISO 9001:2008

Liefernachweis:
Faserfix Point
HAURATON GmbH & Co. KG

oder gleichwertiges Erzeugnis

Fabrikat: '...........................................'

vom Bieter einzutragen
Menge: 3,000 St

**05.16 Schacht RW DN1000 T 1,5-2,0 m**
Schacht aus Beton-/Stahlbetonfertigteilen DIN EN 1917 und DIN V 4034-1, rund, DN 1000, mit Schachtunterteil, Schachtringen/Schachtrohr, ggf. Übergangsring oder Übergangsplatte, Schachthals, Auflageringen, Bauteilverbindung mit Dichtringen aus Elastomeren DIN EN 681-1 und DIN 4060 als Kompressionsdichtung, Dichtringe werkseitig fest eingebaut, gleichmäßige Lastübertragung durch mitgelieferten Lastübertragungsring, mit Steigeisen nach DIN 1211-3 aus Gusseisen, Steigmaß 333 mm, Gerinne geradlinig, Gerinne und Auftritt aus Beton C 35/45, Auftritt 30 cm über Kanalsohle, Anschlüsse für gelenkige Einbindung eines Abläufrohr KG DN 100 (Kein Zulauf), mit Schachtfutter, Schachttiefe über 1,5 bis 2,0 m.

Hersteller/Typ '....................................................'
vom Bieter einzutragen
Menge: 1,000 St

**05.17 Kernlochbohrungen in Schachtwand Durchmesser**
Kernlochbohrungen in Schachtwand Durchmesser  bis 150 mm Wandstärke bis 200 mm einschließlich.  Anzeichnen im Schacht vor Ort.
Menge: 2,000 St

**05.18 Wandabdichtungen bis DN 80**
Wandabdichtungen bis DN 80 dicht gegen nicht drückendes Wasser Material VA.
Menge: 2,000 St

**05.19 Kanalanschluss DN100, einschl. Anschlussöffnung**
Anschluss von Entwässerungsleitung
DN 100, an vorhandenen Schacht / Bauwerk
aus Stahlbeton, Wandstärke über 10 bis 15 cm,
Einbau eines Anschlußstutzens,
einschl. Herstellen der Anschlußöffnung und
der Dichtungsarbeiten,
vorhandene Anlage ist  in Betrieb
(Regenwasser + Dränagen).
Menge: 1,000 St

**05.20 Anschluss KG 2000 an Leitung PVC DN 200**
Anschluss von Leitung aus KG 2000 DN 100, an vorh. Leitung aus KG 2000, DN 200, einschl. Herstellen der Anschlussöffnung und der Dichtungsarbeiten, Anschlusswinkel 45 Grad, vorh. Anlage ist nur bei Regenabfluss in Betrieb. Erdarbeiten werde separat vergütet.
Menge: 1,000 St

**05.21 Schachtabd. Kl. D 400 m. Lüftungsöffnungen**
Schachtabdeckung, Guss, Klasse D 400, liefern und gemäß Einbauanleitung des Herstellers höhengerecht in Mörtel MG III versetzen.
Schachtabdeckung Multitop Plus
Klasse D 400, entsprechend DIN EN 124
mit einbau- und fahrtrichtungsunabhängiger rutschfester Oberfläche, lichte Weite Ø 605 mm, Bauhöhe 125 mm
ohne Scharnier, BEGU-Rahmen, hochziehbar, rund,
mit integrierter Aufnahme für Einstieghilfe entsprechend DIN 19572, mit Schmutzfänger nach DIN 1221, mit formschlüssig gesicherter PEWEPREN-Einlage, Nut für Einlage mechanisch bearbeitet, kompatibel zu Deckel DIN 19584, Deckel aus Gusseisen, Gewicht ca. 43 kg, Auflagefläche mechanisch bearbeitet,
mit zwei wartungsfreien, schraublosen und
verkehrssicheren Arretierungen aus hochverschleißfestem
Kunststoff, Gewicht ca. 111 kg, mit Lüftungsöffnungen:
Lüftungsquerschnitt 323 cm².
Liefernachweis:
ACO Mulitop Plus Artikel-Nr. 210510
oder gleichwertig.

'.....................................................'
Hersteller

'.....................................................'
Typ

vom Bieter einzutragen

Hinweis: Werden keine Angaben zum angebotenen Produkt gemacht, ist das durch den AG vorgeschlagene Produkt Bestandteil des Angebotes.
Menge: 1,000 St

**05.22 Spül-, Kontroll- und Sammelschacht DA 315 liefern und einbauen**
Spül-, Kontroll- und Sammelschacht DA 315 aus PVC-U
nach DIN 4095, Bauhöhe 80 cm, Nutzhöhe 65 cm,
Farbe orange, mit 3 Stück Anschlussstutzen DN 200,
1 Stück Blindstopfen, mit arretierbarer und trittfester Schachtabdeckung (PP), mit füllbarem Doppelboden zur Verbesserung der Stand- und Auftriebssicherheit. Befüllen des Hohlraums zwischen Bodenteil und Innenboden des Spül-, Kontroll- und Sammelschachtes DN 315, Höhe ca. 15 cm, mit Beton, Kies oder Sand zur Erhöhung der Stand- und Auftriebsicherheit liefern und einbauen.

Einschl. Reduzierstücke für den Schachtanschluss,
DN 200/DN 100, liefern und einbauen.

Erzeugnis

'...................................................'
vom Bieter einzutragen.
Menge: 1,000 St

**05.23 Schachtaufsetzrohr DN 315 aus PVC (U) liefern, einbauen**
Schachtaufsetzrohr DN 315 aus PVC (U) mit angeformter
Muffe, Farbe Orange, Gesamtlänge 105 cm,
Nutzlänge 80 cm, auf planmäßige Höhe kürzen, liefern und lt. Herstellerangabe einbauen.
Menge: 1,000 St

**05.24 Schachtabdeckung aus Guss, Klasse B 125,**
Schachtabdeckung aus Guss, Klasse B 125,
LW 310 mm, ohne Lüftungsöffnungen,
bestehend aus Gussrahmen und -abdeckung,
liefern und lt. Herstellerangabe einbauen.
Liefernachweis:
Fränkische Rohrwerke
www.fraenkische.com
oder gleichwertig.
Menge: 1,000 St

**05.25 Schachtabdeckung tiefer setzen über 5-10 cm**
Schachtabdeckung anpassen,
Durchmesser 80 cm, in Hofflächen,
Rahmen und Deckel aus Beton/Gußeisen,
tiefer setzen, verlegen in Mörtel MG III,
Fugen glatt streichen,
Höhenänderung über 5-10 cm.
Menge: 1,000 St

**05.26 Schachtabdeckung höher setzen über 5-10 cm**
Schachtabdeckung anpassen,
Durchmesser 80 cm, in Hofflächen,
Rahmen und Deckel aus Beton /Gusseisen,
höher setzen, mit Ausgleichsringen und
verlegen in Mörtel MG III,
Fugen glatt streichen,
Höhenänderung über 5-10 cm.
Menge: 1,000 St

### Titel 06 Randeinfassungen

**Ausführungsbeschreibung 7 Standardbeschreibung**
*Standardbeschreibung*
Für das Versetzen von Randeinfassungen, entlang von Gebäudefassaden, Mauern und Wänden wird keine zusätzliche Handarbeit vergütet. Länge der tangierten Fassaden-, Mauern und Wände ca. 30 m.

**Ausführungsbeschreibung 8 Standardbeschreibung**
*Standardbeschreibung*
Das Versetzen der Randeinfassung erfolgt auf dem Rohplanum, bzw. im Zuge des Einbaus von Frostschutz- und Kiestragschichten. Der Aushub zur Bettung der Einfassungen in Beton ist in den nachfolgenden Positionen des Titels "Randeinfassungen" zu berücksichtigen und wird nicht separat vergütet.

*Hinweis: Z e i l e r G r a n i t*

**06.1 Einzeiler Kleinstein Granit**
Randeinfassung in Reihe, einzeilig, als Umpflasterung Einläufe und Schachtbauwerke, Granit, Feinkorn, Kleinpflaster 100/100/100, gespalten, F1, T2, liefern und versetzen.
Bettung aus Beton C 12/15,
Dicke 15 cm, mit einseitiger Rückenstütze aus
Beton C 12/15, Granit hellgrau, Oberfläche gebrochen.
Fugenverfüllung mit Fügenmörtel (Sopro PFM 575 - PflasterFugMörtel, hochfest, Farbton Nr. 13 pflastergrau, oder gleichwertiges Erzeugnis) nach Herstellerangabe.
Menge: 17,000 m

**06.2 Zweizeiler Großstein Granit, mit Anschlag**
Pflasterstreifen als Randeinfassung versetzen,
zweireihig, als Homburger Kante mit 2 cm Anschlag,
aus Natursteinpflaster DIN EN 1342,
Gesteinsart Granit, fein- bis mittelkorn, grau, Maße 160/160/160mm, gebrochen, frostbeständig F1, T2, zweireihig als Umpflasterung Einläufe und Schachtbauwerke, engfugig, einschl. Bettung aus Beton C 12/15, Dicke 20 cm, mit zweiseitiger Rückenstütze aus Beton C 12/15,
Fugenverfüllung mit Fügenmörtel (Sopro PFM 575 - PflasterFugMörtel, hochfest, Farbton Nr. 13 pflastergrau, oder gleichwertiges Erzeugnis) nach Herstellerangabe.
Menge: 3,000 m

*Hinweis: S t a h l*

**06.3 Einfassung aus Stahl S 5 mm, B 200mm**
Einfassung aus Stahl als Randeinfassung von Belagsflächen, belagseben, Stahlband Stärke/Breite  5/200  mm, Längen mind. 200 - 300 cm, engfugig versetzt, mit exakten Stößen, in geraden Strecken, Kanten der Oberseiten und Schnittflächen gefast, einschl. Bettung in Beton C 16/20, Dicke 15 cm, mit zweiseitiger Rückenstütze, Beton C 16/20.
Menge: 15,000 m

**06.4 Zulage Schnitt Stahleinfassung**
Zulage für Passchnitt der Stahleinfassungen aus vorhergehenden Positionen.
Menge: 6,000 St

**06.5 ZULAGE: Schweißen von Stößen/ Ecken**
ZULAGE: zu Pos. "Einfassung aus Stahl"
verschweißen der Stöße und Ecken, auf ganzer Höhe,
Stoß geradlinig auf Flucht, Schweißnähte verschleifen
Menge: 6,000 St

*Hinweis: H o l z*

**06.6 Einfassung aus Robinienkantholz**
Einfassung Robinienkantholz liefern und einbauen,
Einfassung wassergebundene Decken,
Maße: 80x140 mm Längen: 300 bis 570 cm
Holzart: Robinie,
Einbau 60 mm über OK Belag,
Holz sägerauh,
Güteklasse 1, Schnittklasse A,
Fundamentierung mittels Gewindestangen M 12 in Betonfundament Einornbeton C12/15, Abmessungen 40x40x60 cm, als Befestigung, je Holz mindestens 2 Fundamente.

Liefernachweis:
Holzindustrie Nahmitz GmbH
Nahmitz, Ausbau 3
14797 Kloster Lehnin
Tel. 03382 / 705920
Fax 03382 / 7059222
oder gleichwertig.
Menge: 45,000 m

*Hinweis: M a u e r a n s c h l u s s*

**06.7 Kiesschüttung, gew. Kies 8/16**
Schüttung für Kiestrauf entlang von Gebäudefassaden und in Baumscheiben aus gewaschenem Kies 8/16, in Streifen, Breite der Schüttung 30-100 cm, Schichthöhe 10-20 cm.
Menge: 1,500 m3

**06.8 Schutz- und Dränlage, vlieskaschierte Noppenbahn**
Grundmauerschutz mit Dränfunktion für alle erdberührten Bauteile, liefern und nach Herstellervorschrift auf der
Bauwerksabdichtung fachgerecht verlegen. Auf
ausreichende Überdeckungen der Bahnen achten.
DELTA®-DRAIN entspricht der DIN 18 195, der
DIN 4095 und der ÖNORM 2209. Thermo stabilisiert. Spannungsbeständig nach SP-Methode
0414. Regeneratfrei aus Spezial-PE. Beidseitige
Noppenstruktur zur Bildung einer Dränschicht
und einer Belüftungsebene. Aufkaschiertes druck-
und filterstabiles PP-Vlies. Druckfestigkeit ca.
90 kN/m2. Noppenhöhe ca. 12 mm. Dränage kapazität ca. 1,2 l/s · m. Rollenmaß: 12,5 m x 2 m.

z.B. DELTA®-DRAIN
(Hersteller: Dörken GmbH & Co.
KG, 58311 Herdecke)
oder gleichwertig.
Menge: 16,000 m2

### Titel 07 Straßen, Wege, Plätze

**Ausführungsbeschreibung 9 Standardbeschreibung**
*Standardbeschreibung*
Die in den nachfolgenden Positionen aufgeführten Schichtstärken entsprechen den fertigen Einbauhöhen
in verdichtetem Zustand.

**Ausführungsbeschreibung 10 Standardbeschreibung**
*Standardbeschreibung*
Betonsteine und Natursteine sind vor der Bestellung an Ort und Stelle durch kleine Handmuster zu bemustern. Aus diesen Handmustern muss Oberflächenstruktur und Farbe des Bauteils klar erkennbar sein. Die Kosten für die Bemusterung sind in der Baustelleneinrichtung zu berücksichtigen. Bei Pflastersteinen sind jeweils drei Steine je Oberfläche bzw. Farbe zu bemustern.
Wassergebundene Decken und Farbton der Oberflächenbehandlung des Asphalts sind ebenfalls zu bemustern.

**Ausführungsbeschreibung 11 Standardbeschreibung**
*Standardbeschreibung*
Bei Belagsarbeiten (Aus- und Einbau von Frostschutz-, Kiestragschichten, Bodenbelägen, Deckschichten, etc.) entlang von Mauern, Wänden und Randeinfassungen, wird keine zusätzliche Handarbeit vergütet. Länge der tangierten Fassaden-, Mauern und Wände ca. 10 m, der tangierten bestehenden Randeinfassungen ca. 15 m.

**07.1 Untergrund verdichten**
Untergrund verdichten,
für Wege und Plätze,
Verdichtungsgrad DPr mind. 97 %,
Verformungsmodul EV2 mind. 45 MPa/m2,
Bodenklasse 3 + 4.
Menge: 370,000 m2

**07.2 Planum herstellen**
Planum herstellen und Untergrund verdichten,
für Wege und Plätze, zulässige Abweichung von der Sollhöhe +/- 3 cm, Verdichtungsgrad DPr mind. 100 %,
Verformungsmodul EV2 mind. 45 MPa/m2,
Bodenklasse 3 + 4.
Menge: 370,000 m2

**07.3 Kies-, Frostschutzsch. Kies-Sand-Gemisch 0/45**
Kombinierte Kies-, Frostschutzschicht
als Tragschicht ZTVT-StB,
in Plätzen und Wegen,
Verdichtungsgrad DPr mind. 100 %, aus
Kies-Sand-Gemisch, Körnung 0/45,
dauerhafte Wasserdurchlässigkeit mind 5,4 x 10-5 m/s
Schichtdicke 20-60 cm.
Menge: 10,000 m3

**07.4 Kiestragsch. Kies-Sand-Gemisch 0/32**
Kiestragschicht ZTVT-StB,
in Plätzen und Wegen,
Verdichtungsgrad DPr mind. 100 %, aus Kies-Sand-Gemisch, Körnung 0/32,
dauerhafte Wasserdurchlässigkeit mind 5,4 x 10-5 m/s
Schichtdicke 10-20 cm.
Menge: 35,000 m3

**07.5 Dynamische Schicht 0/16, SD 6 cm**
Dynamische Schicht, liefern und einbauen in Plätzen und Wegen, Verdichtungsgrad DPr mind. 103 %, Wasserdurchlässigkeit mind. 1 x 10^-5  m/s, Wasserspeicherkapazität mind. 15 Vol. %, aus Kies-Sand-Gemisch, Körnung 0/16,
Schichtdicke 6 cm,
zulässige Abweichung von der Sollhöhe 2 cm, Abweichung
von der Ebenheit innerhalb einer 4 m langen Messstrecke nicht größer als 2,0 cm.
Menge: 5,000 m3

*Hinweis: H y d r a u l i s c h g e b u n d e n e D e c k s c h i c h t e n*

**07.6 Deckschicht ohne Bindemittel 0/8**
Deckschicht ohne Bindemittel aus korngestuftem Splitt-Sand-Gemisch, Körnung 0/8, entsprechend
Fachbericht 'Wassergeb. Decken' FLL, 2007
Schichtdicke 4-6 cm,
Verdichtung statisch mit Glattwalze: trittfest,
ggfls. unter Wasserzugabe,
zulässige Abweichung von der Sollhöhe max 10 mm,
Ebenheit unter 4-m Messlatte max. 10 mm,
Wasserdurchlässigkeit mind. 1 x 10-6 m/s
Oberflächenscherfestigkeit mind. 50 kN/m2
Verschleißbeständigkeit (DIN 18035-5) max. 10%.
Abrechnung nach Einbauprofilen, Gegenkontrolle mit Lieferscheinen mit Soll-Ist-Vergleich.
Menge: 80,000 m2

*Hinweis: P f l a s t e r*

**07.7 Pflaster aus Seitenlager**
Pflasterdecke, aus Pflastersteinen aus Beton, DIN EN 1338, Rechteck- und Verbundpflaster Maße ca. 21 x 17,5 x 8 cm und 20x10x8 cm, aus Seitenlager aufnehmen und verlegen. Bettung aus Baustoffgemisch Körnung 0/5 aus natürlichen gebrochenen Gesteinskörnungen (Brechsand-Splitt- Gemisch), Dicke 3 bis 5 cm, Pflasterfugen einschlämmen mit Baustoffgemisch für Fugen, Körnung 0/5 aus natürlichen gebrochenen Gesteinskörnungen (Brechsand-Splitt-Gemisch), Fugenbreite 3 bis 5 mm.
Menge: 20,000 m2

**07.8 Anpassen Pflaster an Einbauten, Schnitt**
Anpassen von Betonpflastersteinen mit Nassschneidegerät für Anpassungen an Randeinfassungen, Pflasterrändern, Schrägen und Rundungen. Passstücke sind zurückversetzt einzuschneiden, der Abschluss muss immer durch einen regulären Stein ohne Schnitt erfolgen (keine Kleinschnitte).

Pflasterstärke bis 10 cm.

Schnitte in spitzen Winkeln oder mit spitz zulaufenden Enden sind nicht zulässig und sind durch geeignete Bindersteine sowie Drehung der Steine um 90° zur Verlegerichtung auszuführen.
Menge: 5,000 m

### Titel 08 Spielflächen

**Ausführungsbeschreibung 12 Standardbeschreibung**
*Standardbeschreibung*
Die in den nachfolgenden Positionen aufgeführten Schichtstärken entsprechen den fertigen Einbauhöhen
in verdichtetem Zustand.

**08.1 Untergrund verdichten, Planum herstellen in Spielflächen**
Untergrund, Bodenklasse 3 + 4 verdichten sowie Planum herstellen, für Fallschutzbereiche, zulässige Abweichung von der Sollhöhe +/- 3 cm, Verdichtungsgrad DPr mind. 97 %.
Erschwernis durch den AN erstelle Spielgeräte und Einbauten.
Menge: 290,000 m2

**08.2 Trennlage Geotextil 150 g/m²**
Trennlage zwischen Fallschutz und Filterschicht,
aus Geotextil, Schichtdicke 1 mm, Masse 150 g/m²,
Naht- und Stoßüberdeckung mind. 30 cm,
verlegen nach Herstellerangaben.

Erzeugnis:
Straßenbauvliesstoff Secutex 151 GRK 3C
aus Polypropylen
Geotextilrobustheitsklasse 3

Liefernachweis:
Naue Fasertechnik GmbH & Co.KG
Gewerbestraße 2
32339 Espelkamp-Fiestel
Tel.: 05743 / 410 Fax: 05743 / 41240

oder gleichwertiges Erzeugnis:

Angebotenes Produkt:

'.....................................................'
vom Bieter einzutragen
Menge: 290,000 m2

**08.3 Fallschutzbelag Holzhackschnitzel 40 cm**
Fallschutzbelag aus Holzhackschnitzel,
lose geschüttet, bestehend aus naturbelassenen, geschredderten trockenen Resthölzern
(Innenfeuchte 15-20%), Körnung ca. 5 - max. 50 mm,
profilgerecht aufbringen, in Handarbeit, Erschwernis durch eingebaute Spielgeräte. Schichtdicke 40 cm
in gesetztem Zustand. Feststellung der Dicke 3 Wochen nach Andeckung. Farbe: natur, unbehandelt

Erzeugnis: Ökocolor
Liefernachweis:
Öcocolor GmbH u. Co.KG
Hemkenroder Str. 14
38168 Destedt
Tel.: 05306-941444
Fax: 05306-941445
oder gleichwertiges Erzeugnis:

'....................................................'
vom Bieter einzutragen
Menge: 90,000 m3

**08.4 Fallschutzbelag Rusel 2-8 mm**
Fallschutzbelag gemäß DIN EN 1176 aus gewaschenem Kies (Rusel), Körnung 2-8 mm, profilgerecht aufbringen, einschl. Handarbeit, Erschwernis durch eingebaute Spielgeräte,
Schichtdicke 40 cm.
Menge: 30,000 m3

### Titel 09 Mauer, Wände, Treppen

**Ausführungsbeschreibung 13 Standardbeschreibung**
*Standardbeschreibung*
Beton- und Natursteine sind vor der Bestellung an Ort und Stelle durch kleine Handmuster zu bemustern. Aus diesen Handmustern muss Oberflächenstruktur und Farbe des Bauteils klar erkennbar sein. Die Kosten für die Bemusterung sind in der Baustelleneinrichtung zu berücksichtigen.

**09.1 Kiestragschicht-Fundamente für Sitzmauer und Treppenstufen**
Kiestragschicht-Fundamente für Sitzmauer und Treppenstufen, Verdichtungsgrad DPr mind. 103 %, aus Kies-Sand-Gemisch, Körnung 0/45,
Breite 100 bis 150 cm, Tiefe 40-5 cm.
Menge: 7,000 m3

**09.2 Sitzmauer aus Natursteinquader, h=40 cm**
Natursteinquader als Sitzmauer,einzelne Quader in einer Reihe aneinander gefügt, Sitzhöhe ca. 40 cm,
Steinquader L x B x H 60-120x40-50x45-50cm,
Anteil der Steinlängen von 80-100 cm = 70%,
Vorder- und Rückseite gespalten, Lagerfläche gesägt,
Köpfe rechtwinklig gesägt, Sichtköpfe an Enden der Sitzreihe gespalten, Einbau der Steine lagerhaft, einschl. Bettung auf 10-20 cm Einkornbeton 5/8, sowie Kiestragschicht 0/32, Dicke 30 cm, Gesteinsart: Dietfurter Muschelkalk, frostbeständig (Frostgütezeugnis), gespalten,
Abweichung Oberfläche +/- 2 cm, sichtbare Kanten gebrochen, Farbton graugelb,
einschl. sämtlicher Erdarbeiten, Fundamentaushub der stofflichen Verwertung zuführen, die Gebühren der Verwertung sind in den Einheitspreis einzurechnen. Stoffe transportieren zur Verwertungsanlage.

Hersteller/Liefernachweis:
Franken Schotter GmbH & Co.KG
Hungerbachtal 1
91757 Treuchtlingen

oder gleichwertiges Erzeugnis

'....................................................'
vom Bieter einzutragen.
Menge: 12,000 m

**09.3 Sitzmauer aus Natursteinquader, doppelhäuptig, h=40 cm**
Wie vorherige Position, jedoch als doppelhäuptiges Mauerwerk, Breite =0,45 m
Menge: 5,000 m

### Titel 10 Ausstattung

*Hinweis: S p i e l g e r ä t e*

*Hinweis: Spielgeräte und Ausstattung*
Alle Spielgeräte und im Bereich des Spielplatzes liegende Ausstattungselemente müssen nach DIN EN 1176 ausgeführt werden und nach Beendigung der Bauleistung vom TÜV abgenommen werden. Diese Leistung ist in die EPs einzurechnen.

**10.1 Schaukelanlage Nestschaukel**
Schaukelanlage Nestschaukel
gemäß DIN-EN 1176 liefern und einbauen,
Breite 3,8 m, Höhe 2,5 m.
Korbdruchmesser 1,2 m,
Material Stahlseilgleidermatte
Einzelaufhängungen aus wartungsarmen A2-Schaukelgehängen, zusätzlich Sicherungsbolzen bzw. Sicherungsketten.
Pfosten Robinie, natürlich gewachsen, splintfrei verschliffen.
Farbe: das Gerät ist unbehandelt
Verbindungen: Gewindestangen 12, A2 mit selbstsichernden Muttern und Abdeckkappen, alle Verschraubungen in Edelstahl.
einschließlich Fundamentierung in Beton gemäß Herstellerangaben. Überschüssigen Erdaushub laden und verwerten, Bodenklassen 3 und 4. Die Gebühren für die Verwertung sind in den Einheitspreis einzurechnen.

Liefernachweis:
spielart GmbH
Mühlgasse 1 / OT Laucha
99880 Hörsel
Tel. 03622 401 120-0
Fax 03622 401 120-90
info@spielart-lauche.de
www.spielart-laucha.de
oder gleichwertig

Angebotenes Produkt

'....................................................'
vom Bieter einzutragen
Menge: 1,000 Psch

**10.2 Spielgerätekombination Klettergarten Typ I 88**
Spielgerätekombination Klettergarten Typ I 88
als Spielgerät gemäß DIN-EN 1176 liefern und einbauen,
Spielturm, dreieckig, PH 1,5 m,
mit Rutsche, Materialstärke 2mm, Steigstamm mit Trittkerben und doppeltem Handlauf, 2 Abgänge mit Balancierstämmen mit Halteseil und Lauf- und Halteseil als Verbindung zum Flächennetz 1, schräges Sitzpodest (an der breitesten Stelle mind. 1,2 m),
mit anschließendem Baumstamm-Mikado aus Sitz- und Balancierstämmen, Laufhöhen 0,6 bis 1,0 m,
Flächennetz 2 mit sieltichem Podest Podesthöhe 0,8m, 2 Standpfosten mit Trittkerben, PP-Laufseil mit Halteseil, Stützpfosten.
Pfosten Robinie, natürlich gewachsen, splintfrei verschliffen.
Farbe: das Gerät ist unbehandelt
Verbindungen: Gewindestangen 12, A2 mit selbstsichernden Muttern und Abdeckkappen, alle Verschraubungen in Edelstahl.
Beläge: Robinien- oder Eichenholzbohlen, Stärke ca. 3 cm.
Netze/Seile: Herkulestauwerk
Dächer/Wände: Robinien- oder Eichenholzbohlen
Stärke ca. 2,3 cm,
Unterzüge Kanthölzer Eiche/Robinie ca. 5x8 oder 8 x 10 cm.

einschließlich Fundamentierung in Beton gemäß Herstellerangaben. Überschüssigen Erdaushub laden und verwerten, Bodenklassen 3 und 4. Die Gebühren für die Verwertung sind in den Einheitspreis einzurechnen.

Liefernachweis:
spielart GmbH
oder gleichwertig

Angebotenes Produkt

'....................................................'
vom Bieter einzutragen
Menge: 1,000 St

*Hinweis: B o u l d e r w a n d*

**10.3 Reinigen von Betonmauern**
Reinigen von Betonmauern (ehemalige Tenniswand, künftige Boulderwand), mit einem Hochdruckreiniger und einem Arbeitsdruck bis 120 bar und bis 110°C. Schmutz, Staub und lose
Bestandteile entfernen. Abwasser und
anfallendes Material ist vollständig zu
sammeln und gemäß den gesetzlichen
Bestimmungen zu entsorgen. Die Kosten für die Entsorgung sind in den Einheitspreis einzurechnen.
Menge: 50,000 m2

**10.4 Einschlaganker für Klettergriffe**
Lage der Klettergriffe auf Tenniswand, (künftige) Boulderwand übertragen, setzen einer Bohrung in Mauer aus Stahlbeton, Durchmesser 12 mm, Tiefe > 40 mm, Einschlagdübel M 10x40 oberflächenbündig einbringen.
Menge: 270,000 St

**10.5 Grundierung Betonwand**
Grundierung der Betonwand, als Voranstrich für Beschichtung aus nachfolgender Position.
Menge: 50,000 m2

**10.6 Betonwand streichen**
Betonwand streichen / beschichten.
Farbton RAL 7035 lichtgrau.
2 Arbeiteitsgänge zu je 50 m².
Menge: 100,000 m2

**10.7 Klettergriffe liefern und montieren**
Set Klettergriffe bestehend aus 32 Griffen eischließlich Schraube M 10, 40 mm, liefern und nach Angaben der Bauleitung in EInschlaganker aus vorhergehender Position verdrehsicher verschrauben.
Anziehen der Schrauben bis Griffgröße M mit 25 NM,
ab Größe L mit 50 NM.
Glettergriffe im Einzelnen:
1 x Edges 1 orange,
1 x Edges 2,orange
1 x Trippp orange,
1 x Nice gelb,
1 x Grip 2 gelb,
1 x Kids 1 gelb,
1 x Bonzai gelb,
1 x EL-Jugs gelb,
1 x Handle hellblau,
1 x Grip hellblau,
1 x Five handle hellblau,
1 x Jugs M hellblau,
1 x Five Handle grün,
1 x Kids 1 grün,
1 x Grip 5 grün,
1 x Kids 2 grün,
1 x L Jugs grün,
1 x La Colina rot,
1 x Mini Dipper rot,
1 x Roof EL rot,
1 x XL Jugs rot,
1 x Roof M rot,
1 x Stratos violett,
1 x Streamline violett,
1 x Wilder Wein violett,
1 x Jugs M violett
1 x Kick - S orange
1 x Kick - S gelb
1 x Kick - S violett
1 x Kick - S hellblau
1 x Kick - S grün
1 x Kick - S rot

Liefernachweis:
skyroof
Inh. Heinz Wallnhöfer
Schwaigwall 4
82538 Geretsried
Tel. 08171/386220
service@skyroof.de
www.skyroof.de

oder gleichwertig.
Menge: 1,000 Psch

*Hinweis: Z ä u n e + T o r e*

**10.8 Zaun mit Drahtgeflechtbespannung grün, H = 1,25 m**
Zaun mit Drahtgeflechtbespannung, Farbe grün,
liefern und fachgerecht montieren, komplett,
einschließlich Betonfundamente, Zubehör,
Montagematerialien und -mittel.

Maschendrahtzaun bestehend aus
Viereck-Drahtgeflechtbespannung DIN EN 10223-6,
Maschenweite 50 x 50 mm, Drahtstärke 2,8 mm, dickverzinkt, oberen und unteren Spanndraht in
Maschenschlaufen einhängen, mittlerer Spanndraht
durch jede Masche ziehen,
Gesamthöhe 1.200mm, Geflechthöhe 1.200 mm,
befestigen an Pfosten aus Stahlrohr, Durchmesser
42 mm, Wandstärke 2,3 mm, Länge 1.750 mm,
mit Kunststoffabdeckkappe, Pfostenabstand ca. 2.000 mm,
Anzahl Pfosten ca. 75 Stück
das Maschendrahtgeflecht wird an 3 Reihen
Spanndraht angeknüpft,
Spanndraht verzinkt, DIN EN 10218-2, Dicke 3,1 mm,
DIN 1548, mit Bindedraht DIN EN 10218-2,
Dicke 1,8 mm, einschl. Spannschlösser,
an End-, Eck- und Abspannpfosten,
sämtliche Metallteile sind feuerverzinkt

Pfosten flucht-, lage- und höhengerecht einbetonieren,
einschl. Bodenarbeiten, Betonfundamente C 20/25,
40 x 40 x 80 cm, Einbindetiefe Pfosten im Fundament ca. 40 cm, Überdeckung Fundament mit 5-10 cm Boden, Zaungeflecht 5-10 cm über Grund, Fundamentaushub laden und der stofflichen Verwertung zuführen, die Gebühren der Verwertung sind in den Einheitspreis einzurechnen.
Menge: 150,000 m

**10.9 Zaun mit Drahtgeflecht, Zulage Eck-, Endpfosten**
Zulage zu vorheriger Position
Drahtgeflächtposition,
verstärken der Eck- und Endpfosten,

2 Endpfosten mit einem diagonal
gestellten Stützpfosten,

6 Eckpfosten mit
zwei diagonal gestellten Stützpfosten.
Menge: 8,000 St

**10.10 Toranlage Pflegezufahrt liefern und montieren**
Toranlage für Pflegezufahrt, 2-flügelig
Lichte Weite 300 cm, Höhe 125 cm.

Konstruktion:
Rahmenkonstruktion aus Rechteckrohr in der der
Flügelgröße entsprechenden Dimension,
durchbiegungssicher und verwindungssteif.
Pfosten bestehend aus Quardarhtrohr mit aufgeschweißter
Abdeckplatte.

Füllung: Gitter 50*50 mm

Einschließlich Drückergarnitur und Schlosskasten  zur Aufnahme eines bauseits gelieferten Profilzylindes.

Zaunanschluss:
Maschendrahtzaun rechts
Maschendrahtzaun links

Korrosionsschutz:
Sämtliche Stahlteile sind nach der Herstellung innen und außen hochwertig verzinkt und pulverbeschichtet
Farbton RAL 6005 (grün).

Montage:
Die Toranlage ist in einem Streifenfundament aus Beton C 25/30 nach Angaben des Herstellers in höhen-, lot- und fluchtgerecht zu versetzen. Bodenklasse: 3-4.
Einschl. Erdarbeiten, Aushub verwerten, die Gebühren der Verwertung sind in den Einheitspreis einzurechnen.
Menge: 1,000 St

**10.11 Tor h=1,25m, Türbreite 100 cm**
Tor h=1,25, Trübreite 100 cm,

Konstruktion:
Rahmenkonstruktion aus Runderohr in der
Flügelgröße entsprechenden Dimension,
durchbiegungssicher und verwindungssteif.
Pfosten bestehend aus Rundrohr mit Abdeckkappe.

Füllung: Gitter 50x50 mm

Einschließlich Drückergarnitur und Schlosskasten  zur Aufnahme eines bauseits gelieferten Profilzylindes.

Zaunanschluss:
Maschendrahtzaun rechts
Maschendrahtzaun links

Korrosionsschutz:
Sämtliche Stahlteile sind nach der Herstellung innen und außen hochwertig verzinkt und pulverbeschichtet.
Farbton RAL 6005 (grün).

Montage:
Die Toranlage ist in einem Streifenfundament aus Beton C 25/30 nach Angaben des Herstellers in höhen-, lot- und fluchtgerecht zu versetzen. Bodenklassen: 3-4.
Einschl. Erdarbeiten, Aushub verwerten, die Gebühren der Verwertung sind in den Einheitspreis einzurechnen.
Menge: 1,000 St

**10.12 Eingangstor streichen**
Bestehendes Eigangstor einschließlich Torpfosten, wie unten abgebildet, neu lackieren. Höhe 125 m, Lichte Weite 250 cm.
Lose Farbreste entfernen, alte Lackschicht anschleifen, Tor reinigen, grundieren und lackieren.
Farbe grün RAL 6005.
Menge: 1,000 St

**10.13 Ausbildung Endpfosten Ballfangzaun**
Zulage zu Pos. 2.20, Abbruch Ballfanganlage, für Ausbildung eines Endpfostens in bestehender Zaunanlage. Einbau einer aussteifenden Querstrebe und eines Geflechtsstabs aus bestehendem Zaunmaterial.
Befestigung des Drachgeflechtes an Geflechtstab und verpannen der Zaunanlage. Einschließlich aller erfroderlichen Schellen und sonstigem Kleinmaterial.
Menge: 1,000 St

*Hinweis: S i t z a u f l a g e n*

**10.14 Holzauflage auf Sitzbank l=3,0 m**
Sitzauflagen auf Natursteinquader,
Unterkonstruktion Stahl, mit Holzauflage, gemäß Zeichnung Nr. 2130_5_10_DET.

Länge:  3.000 mm
Breite:  422 mm
Sitzhöhe:  400 - 500 mm

Grundkonstruktion: Stahl, verzinkt, U-Profil-Stahl, 40 x 20 mm, nach statischen Erfordernissen.

Sitzfläche mit 7 Leisten, 50 x 50 x 3.000 mm, gefast, Holzart: Gebirgslärche, aus zertifiziert nachhaltigem Anbau, Oberfläche gehobelt & unbehandelt, Leistenabstand 12 mm, Verschraubung auf U-Profilstahl von unten mit Edelstahltorx 6 x 40, Trennlage zwischen Holz und Stahl. Abschrägen des U-Profils an der Bauteilrückseite im Winkel von 45°.

Montage:
Die Sitzflächen sind als Paneele gefertigt und können zu Wartungszwecken mittels Inbusschrauben abgenommen werden. Verschraubung der U-Profile mit je zwei Zylinderschrauben mit Innensechskant, M6x1, Länge 7 cm.
Der Rasterabstand zwischen den U-Profilen beträgt 44 cm. Der Verschraubungsabstand zu den Stirnseiten der Natursteinquader beträgt mindestens 12 cm.

Alle Verbindungsmittel in Edelstahl V2A.

In den Preis sind sämtliche Verbindungen und Verbindungsmittel einzukalkulieren.

Sitzauflagen liefern und nach Herstellerangaben auf bauseits vorhandene Fertigteile montieren.

Vor Freigabe der Bestellung ist eine Werkstattzeichnung vorzulegen.
Menge: 1,000 St

**10.15 Holzauflage auf Sitzbank l=2,0 m**
Wie vorherige Position, jedoch

Länge:  2.000 mm
Menge: 1,000 St

*Hinweis: S o n s t i g e s*

**10.16 Fahrradstaender Modell F9-SBpur, RAL 7016, liefern und einbauen**
Fahrradstaender BECKbike Modell F9 SBpur, Anlehnbügel F9-SBpur (FERRO PUR) aus Flachstahl 60 x 10 mm feuerverzinkt, Beschichtung nach RAL 7016,  zum Einbetonieren, Ecken geschweißt.

Höhe 80 cm, Breite 80 cm, Gewicht 16 kg

Liefern und ortsfester Einbau in Einzelfundamente
0,40 x 0,40 x 0,60 m aus Beton C 20/25, Einbau höhen-, flucht- und lagegerecht, gemäß Herstellerangaben, einschl. Beton- und Erdarbeiten, Fundamentaushub laden, der stofflichen Verwertung zuführen, die Gebühren der Verwertung sind in den Einheitspreis einzurechnen. Stoffe transportieren zur Verwertungsanlage.

Liefernachweis:

BECK GmbH & Co. KG
Max-Eyth-Strasse 31/1
71364 Winnenden

Telefon: 07195 / 69 33 00
Telefax: 07195 / 69 33 33
e-mail: info@beck-aussenmoeblierung.de
Internet: www.beck-aussenmoeblierung.de

oder gleichwertiges Erzeugnis

Hersteller:

'.....................................................'

Typ:

'.....................................................'

vom Bieter einzutragen.
Menge: 8,000 St

**10.17 Bolzplatztor**
Bolzplatztor "Unbreakable", Stahl verzinkt,
Abmessungen 3 x 2 m liefern und montieren, einschließlich Befestitung im Erdreich nach Angaben des Herstellers.
Torrahmen Profil Durchmesser 60 mm, Wandstärke 2,8 mm, Ausladung des Tores im oberen Bereich 80 cm, im unterenn Bereich 100 cm,
TÜV geprüft nach DIN 15312.

Artikel: 08SAM801

Liefernachweis:
Weller und Herden
Sportgerätebau GmbH
Geißbergstr. 8
73432 Aalen-Waldhausen
Tel.: 07367-920940
Fax.: 07367- 4654

oder gleichwertiges Erzeugnis

'...................................................'
vom Bieter einzutragen.
Menge: 2,000 St

### Titel 11 Fundamente, Betonarbeiten

*Hinweis: Standardbeschreibung*
In den Stahlbeton-, Betonstabstahl- und Betonmattenstahlpositionen des Titels "Fundamente, Betonarbeiten" sind in den Einheitspreisen sämtliche Arbeiten zu berücksichtigen die zur Bewehrung von Stahlbeton notwendig sind, wie das Schneiden, Biegen, Flechten und Versetzen der Bewehrungseisen.

**11.1 Streifen- und Einzelfundam. Stahlbeton C 20/25**
Streifen- und Einzelfundamente mit Ortbeton,
als Stahlbeton, Normalbeton DIN EN 206, DIN 1045-2
C 20/25, Länge bis 80 cm, Breite bis 80, Höhe bis 80 cm, obere Betonoberfläche waagerecht, glatt abgezogen, einschl. Handarbeit beim Verfüllen, Verdichten mit Flaschenrüttler.
Menge: 1,000 m3

**11.2 Schalung der Streifenfundamente**
Schalung der Streifenfundamente, Bauteilhöhe
über 0,25-0,0,5 m.
Menge: 3,000 m2

**11.3 Zulage Durchführung Leerrohr DN 100 in Fundament**
Zualge Durchführung Leerrohr in Fundament
Menge: 1,000 St

**11.4 Lichtmastfundamente aus Betonrohren DN 300**
Lichtmastfundamente aus Betonrohren, einschl. Bodenarbeiten, Einbau von Betonrohren DN 300, Eingrabtiefe 100-120 cm, einschl. Bettung in
Beton C 12/15, Dicke 20 cm, einschl. umlaufender Rückenstütze, Höhe 30-40 cm, einschl. Herstellen der Öffnung für die Kabelzuführung, Wiederverfüllung und Verdichten des Arbeitsraumes nach Zuführung des Kabels, überschüssigen Fundamentaushub im Baustellenbereich einplanieren.
Menge: 1,000 St

### Titel 12 Vegetationstechnische Arbeiten

**Ausführungsbeschreibung 14 Standardbeschreibung**
*Standardbeschreibung*
Teile der Arbeiten der nachfolgenden Positionen
der Titel "Vegetationstechnische Arbeiten",
"Pflanz- und Saatarbeiten" und "Fertigstellungspflege", finden z.T. in Pflanzrabatten und -beeten oder Entlang von Randeeinfassungen und entlang von Zaunanlagen statt. Es wird keine zusätzliche Handarbeit vergütet. Die verschiedenen Baumaschinen und Erdbaugeräte sind darauf abzustimmen. Länge der tangierten Fassaden, Randeinfassungen, Mauern, Wänden und Zäune ca. 700 m.

**12.1 Baugrund auflockern Tiefe 30 cm**
Baugrund vor Auftrag der Vegetationstragschicht lockern
durch Aufreißen oder Aufgraben, Tiefe 30 cm, Bodengruppen 4 und 5 DIN 18915, sowie Kiestragschichten.
Menge: 1960,000 m2

**12.2 Planum Sportplatzfläche Abweichung +/-2cm**
STLB-Bau 2018-04 002
Planum herstellen, für Sportplatzflächen, zulässige Abweichung von der Sollhöhe +/- 2 cm, Verformungsmodul mind. EV2 45 MPa, Arbeiten mit Gerät.
Menge: 820,000 m2

**12.3 Dränschicht Untergrund aufrauen T 5cm**
STLB-Bau 2018-04 003
Dränschicht für Sportrasenfläche DIN 18035-4 vor Auftrag der Rasenschicht aufrauen, Tiefe 5 cm, Abstand 10 cm.
Menge: 820,000 m2

**12.4 Vegetationstragschicht lockern, fräsen**
Vegetationstragschicht lockern, kreuzweise,
durch Fräsen, Flächen eben und geneigt, Anteil der schwach geneigten Fläche (bis 1:10) ca. 97%, Neigung der Restfläche steiler als 1:10 bis 1:4 ca. 3%,
Lockerungstiefe 20 cm, Steine ab 5 cm Durchmesser, Fremdkörper und schwer verrottbare Pflanzenteile ablesen, ausdauernde Wurzeln von unerwünschtem Aufwuchs ausgraben, nach Stoffen getrennt sammeln, anfallende Stoffe laden und entsorgen. Die Kosten für die Entsorgung sind in den Einheitspreis einzurechnen, Bodengruppe 4 und 5 DIN 18915.
Menge: 2160,000 m2

**12.5 Düngung Vegetationsfläche org.**
Grunddüngen der Vegetationsflächen,
Rasen- und Pflanzflächen,
mit organischem Dünger,
aufbringen und einarbeiten, Menge ca. 100 g/m², Erzeugnis

'.....................................................'
vom Bieter einzutragen.
Menge: 100,000 kg

**12.6 3 in 1 Bodenverbesserer für Stauden und Gehölze**
Physikalisch wirkender, organisch-mineralischer 3 in 1-Bodenverbesserer zur Wasser- und Nährstoffspeicherung, Nährstoffbereitstellung und Wurzelaktivierung, mit NPK Dünger mit Spurennährstoffen, Wurzelwachstumsaktivatoren und Huminsäuren bei Gehölzen und Zierpflanzen. Wasserspeicherfähigkeit ca. 8 Liter pro 100g, zu mindestens 95% pflanzenverfügbar. Lebensdauer 8 Jahre. Eingebettete Nährstoffe: 12 Monate aktiv.

Zusammensetzung:
Mischung von verschiednen vernetzten wasserspeichernden Polymeren:  35%
Dünger (12 Monate aktiv): 13%
Gesamtstickstoff: 3%
P2O5lösliche in mineralischer Säure: 1%
K2O: wasserlösliches Kaliumoxid: 7%
Spurennährstoffe: B, Cu, Fe, Mn, Mo, Zn,
Wurzelwachstumsaktivatoren,
Huminsäuren,
Mineralisches Trägermaterial Lava

Techische Merkmale:
Wasserspeichervolumen: ca. 8 l pro 100g
Größendichte: ca. 750 g/l
Trockenmaterial ca. 96%
pH-Wert (1 g/l H2O) 7
Korngröße 0,63 - 4 mm (>85%)

Aufwandmenge:
Baum und Strauchpflanzungen: 1,5 kg/m³ homogen gemischt
Bodendecker, Stauden: 100 g/m², 20 cm tief einfräsen (Fräsen wird gesondert vergütet)

Es ist darauf zu achten, dass keine Produktreste an der Oberfläche liegen bleiben.

Liefernachweis:
TerraCottem ARBOR
TerraCottem Vertrieb
Gabriele Bußhoff
Otto-Kemper-Ring 55
46397 Bocholt
Tel. 02871/23.92.270
Fax: 02871/22.17.79
oder gleichwertiges Erzeugnis.

Angebotenes Produkt:

'....................................................'

Hersteller:

'.....................................................'
Menge: 60,000 kg

**12.7 3 in 1 Bodenverbesserer für Rasenflächen**
Physikalisch wirkender, organisch-mineralischer 3 in 1-Bodenverbesserer zur Verbesserung der Wasser- und Nährstoffspeicherung, mit NPK Dünger, Huminsäure und und Wurzelwachtumsaktivatoren für Bodenverbesserung bei neu anzulegenden Rasen, Wasser.
Wasserspeicherfähigkeit ca. 6 Liter pro 100g, zu mindestens 95% pflanzenverfügbar. Lebensdauer 8 Jahre.

Zusammensetzung:
wasserspeichernde Polymere,
Wurzelwachstumsaktivatoren,
Humisäurekomponenten,
Mineralisches Trägermaterial Zeolith,
NPK-Dünger mit Magnesium.
Düngerzusammensetzung N-P-K 3,5 0,35 3,5

Aufwandmengen: 100 g/m², 15 cm tief einfräsen
(Fräsen wird geondert vergütet).

Liefernachweis:
TerraCottem TURF
TerraCottem Vertrieb
Gabriele Bußhoff
Otto-Kemper-Ring 55
46397 Bocholt
Tel. 02871/23.92.270
Fax: 02871/22.17.79
oder gleichwertiges Erzeugnis.

Angebotenes Produkt:

'....................................................'

Hersteller:

'.....................................................'
Menge: 80,000 kg

**12.8 Feinplanum Sportrasen**
STLB-Bau 2018-04 003
Feinplanum für Sportrasen, zulässige Abweichung von der Nennhöhe +/- 20 mm, Ebenheit, Stichmaß unter 4-m-Latte bis 20 mm.
Menge: 820,000 m2

**12.9 Feinplanum für Rasenfläche**
Feinplanum für Rasenfläche, Anteil der ebenen Flächen ca. 90%, Neigung der Restfläche steiler als 1:4 bis 1:1,5 zulässige Abweichung von der Ebenheit 4 cm, Anschlüsse an Kanten, Wege- und Platzbeläge oberflächengleich, Steine von mehr als 3 cm Durchmesser und schwer verrottbare Pflanzenteile ablesen, anfallende Stoffe laden und entsorgen, die Kosten für die Entsorgung sind in den Einheitspreis einzurechnen, Bodengruppe 5 bis 7 DIN 18915. Behinderungen durch im Rahmen der Maßnahme aufgebaute Spielgeräte, gepflanzte Hochstämme und Solitärgehölze in den Flächen sind in den Einheitspreis einzukalkulieren.
Menge: 1230,000 m2

**12.10 Feinplanum für Saum und Wiesenfläche**
Feinplanum für Saum- und Wiesenfläche, Fläche geneigt, Anteil der schwach geneigten Fläche (bis 1:10) ca. 5%, Neigung der Restfläche steiler als 1:10 bis 1:1,8, zulässige Abweichung von der Ebenheit 5 cm, Steine von mehr als 5 cm Durchmesser und schwer verrottbare Pflanzenteile ablesen, anfallende Stoffe laden und verwerten. Die Kosten für die Verwertung sind in den Einheitspreis einzurechnen. Bodengruppen 4 und 5 DIN 18915.
Behinderungen durch im Rahmen der Maßnahme gepflanzte Hochstämme und Solitärgehölzein den Flächen sind in den Einheitspreis einzukalkulieren.
Menge: 700,000 m2

**12.11 Feinplanum für Pflanzfläche**
Feinplanum für Pflanzfläche, Fläche geneigt, Anteil der schwach geneigten Fläche (bis 1:10) ca. 10%, Neigung der Restfläche steiler als 1:10 bis 1:2, zulässige Abweichung von der Ebenheit 3 cm, Anschlüsse an Kanten, Wege- und Platzbeläge oberflächengleich, Steine von mehr als 5 cm Durchmesser und schwer verrottbare Pflanzenteile ablesen, anfallende Stoffe laden und entsorgen, die Kosten für die Entsorgung sind in den Einheitspreis einzurechnen, Bodengruppe 4 bis 6 DIN 18915.
Menge: 30,000 m2

**12.12 Vegetationstragschicht für Schotterrasen, einschl. TerraCottem turf**
Vegetationstragschicht für Schotterrasen, Einbaustärke 15 cm, Gemisch aus Schotter, Körnung 32/45, Sand, Körnung 0/2, Oberboden, Bodengruppe 2 DIN 18915, Volumenanteil Kalkschotter 50 % (bauseits lagernd),  Volumenanteil Sand 30 %, Volumenanteil Oberboden 20 %, Rindenhumus, gütegesichert, 100 l/m3, Oberboden liefern, Tragfähigkeit EV2 mind. 80 MPa/m2.
Einschl. Schotterrasen ansäen, Parkplatzrasen, RSM 5.1, Saatgutmenge 20 g/m2
einschl.
TerraCottem turf zur Erhöhung der Wasserspeicherkapazität wie in Pos. 12.5 beschrieben liefern und in Substrat des Schotterrasens gleichmäßig/ homogen lt. Herstellerangabe einmischen, einschl. Handarbeit. Dosierung: 600g pro 1 m3 Substrat.
oder gleichwertig.

'.....................................................'
vom Bieter einzutragen.
Menge: 270,000 m2

**12.13 Wurzelsperre b=100 cm liefern und einbauen**
Wurzelsperre, hergestellt aus Polypropylene, nonwoven Geeotextil mit einseitiger polypropylener Beschichtung zum Schutz vor Beschädigungen durch Wurzeln an Kanalisationen, Leitungs- und Kabelsystemen.
Anforderungen an Wurzelschutz gemäß Merkblattt DWA MerkblattBäume, unterirdische Leitungen und Kanäle.
Flächengewicht: 325 g/m² (EN-ISO 9864) bestehend aus 290 g/m² nonwoven Geotextil mit einer Beschichtung von 35 g/m², Rollenbreite 100 cm.
Undruchdringbar für Wurzeln, geeignet für Wiederverwendung, resistent gegen Bakterien und Chemikalien, 100% wasserdicht und recylcebar.

Liefern und nach Herstellerangaben gemäß untenstehender Skizze im Zuge der Baumpflanzung einbauen, einschließlich ggf. erforderlichem Mehraushub und Mehraufwand beim Verfüllen der Leitungstrasse, einschließlich Verbindung der Enden durch dreifache Verklebung mit Butylklebeband.

Liefernachweis:
RootBarrier 325
Nikkelstraat 5
NL-8211 AJ Lelystad
Tel.: +31 (0) 320 215 805
sales@rootbarrier,nl
www.rootbarrier.de
oder gleichwertiges Erzeugnis.

'.....................................................'
Hersteller

'.....................................................'
Typ

vom Bieter einzutragen

Hinweis: Werden keine Angaben zum angebotenen Produkt gemacht, ist das durch den AG vorgeschlagene Produkt Bestandteil des Angebotes.
Menge: 5,000 m2

**12.14 Wurzelsperre b=150 cm liefern und einbauen**
wie vorherige Position, Bahnenbreite jedoch 150 cm.
Menge: 8,000 m2

### Titel 13 Pflanzenlieferung

**Ausführungsbeschreibung 15 A u s f ü h r u n g s b e s c h r e i b u n g**
*A u s f ü h r u n g s b e s c h r e i b u n g*
Allgemeine Regelung für die Pflanzenlieferung. Gehölze
müssen den Gütebestimmungen für Baumschulpflanzen der
FLL entsprechen. Die Gehölze müssen aus einer Deutschen Markenbaumschule oder einem Betrieb stammen, der vergleichbare Qualitätskriterien erfüllt.
Stauden müssen den Gütebestimmungen für Stauden
der FLL entsprechen. Blumenzwiebeln, -bulben und -knollen müssen der EG-Verordnung über Qualitätsnormen für Blumenzwiebeln, -bulben und -knollen entsprechen.

**Ausführungsbeschreibung 16 A u s f ü h r u n g s b e s c h r e i b u n g**
*A u s f ü h r u n g s b e s c h r e i b u n g*
Alle Gehölzlieferungen müssen nach der Lieferung sofern sie nicht sofort gepflanzt werden, übersichtlich, getrennt nach Arten und Größen eingeschlagen werden. Gehölze müssen im Einschlag feucht gehalten werden.
Kurzfristig gelagerte Gehölze sind vor der Lagerung in Schutzlösung zu tauchen. Die Kosten hierfür sind in den jeweiligen Einheitspreisen der Positionen des nachfolgenden Titels "Pflanzenlieferung" zu berücksichtigen.

**Ausführungsbeschreibung 17 A u s f ü h r u n g s b e s c h r e i b u n g**
*A u s f ü h r u n g s b e s c h r e i b u n g*
Ersatz in anderen Arten bzw. Sorten ist - wenn nicht Ersatzarten angegeben sind - nicht gestattet. Sind einzelne der verlangten Arten oder Sorten nachweislich durch mehrere Baumschulen nicht lieferbar, so darf
Ersatz in anderen Qualitäten bzw. Größen nur mit vorheriger Zustimmung der Bauleitung gepflanzt werden.
Pflanzt der Auftragnehmer trotzdem andere als die vorgeschriebenen Arten, so hat er diese kostenlos durch die vorgeschriebenen zu ersetzen.

**13.1 Gehölze liefern gemäß Pflanzenliste, nach DIN 18916**
Gehölze liefern gemäß Pflanzenliste, nach DIN 18916

Die Abrechnung erfolgt nach Netto-Katalogpreis
der Baumschule Joh. Bruns, 26160 Bad Zwischenahn,
Tel.: 04403/601-0; gültige Katalogausgabe 2019/2020.

Lieferwert der Pflanzen: ca. 800,- €,
abzüglich Abschlag des Bieters

in Höhe von '............' % aus 800,- €.
Menge: 1,000 Psch

**13.2 Stauden liefern gemäß Pflanzenliste, nach DIN 18916**
Stauden liefern gemäß Pflanzenliste, nach DIN 18916

Die Abrechnung erfolgt nach Netto-Katalogpreis
der Baumschule Joh. Bruns, 26160 Bad Zwischenahn,
Tel.: 04403/601-0; gültige Katalogausgabe 2019/2020.

Lieferwert der Pflanzen: ca. 300,- €,
abzüglich Abschlag des Bieters

in Höhe von '............' % aus 300,- €.
Menge: 1,000 Psch

**13.3 Zwiebelpflanzen liefern gemäß Pflanzenliste, nach DIN 18916**
Blumenzwiebeln und Knollen liefern gemäß Pflanzenliste, nach DIN 18916.

Die Abrechnung erfolgt nach Netto-Katalogpreisen der
Fa. Küpper - Blumenzwiebeln und Saaten GmbH,
Tel.: 05651 / 80050, gültige Katalogausgabe Herbst 2017/2018.

Lieferwert der Pflanzen: ca. 100,- €,
abzüglich Abschlag des Bieters

in Höhe von '............' % aus 100,-€.
Menge: 1,000 Psch

*Hinweis: H o c h s t ä m m e*

**13.4 Acer campestre H 3xv mDb StU. 14-16cm liefern**
STLB-Bau 2018-04 004
Acer campestre (Feld-Ahorn) H 3xv mDb, StU. 14 bis 16 cm, nur liefern, einpflanzen wird gesondert vergütet.
Menge: 6,000 St

**13.5 Carpinus betulus H 3xv mDb StU. 14-16cm liefern**
STLB-Bau 2018-04 004
Carpinus betulus (Hainbuche) H 3xv mDb, StU. 14 bis 16 cm, nur liefern, einpflanzen wird gesondert vergütet.
Menge: 3,000 St

**13.6 Quercus robur H 3xv mDb StU. 16-18cm liefern**
STLB-Bau 2018-04 004
Quercus robur (Stiel-Eiche) H 3xv mDb, StU. 16 bis 18 cm, nur liefern, einpflanzen wird gesondert vergütet.
Menge: 4,000 St

*Hinweis: H e i s t e r*

**Ausführungsbeschreibung 18 Standardbeschreibung**
*Standardbeschreibung*
Allgemeine Regelung für die Pflanzenlieferung:
Alle Heister und Sträucher müssen als gebietseigene Gehölze aus dem Vorkommensgebiet Schwäbische und Fränkische Alb (aut-08.00 EAB). Die Herkunft ist mittels Zertifikat nachzuweisen (z.B. ZgG).

**13.7 Acer campestre, v. oB., 125-150 liefern**
Acer campestre (Feld-Ahorn) Heister v. oB., 125-150 liefern.
Menge: 3,000 St

**13.8 Prunus avium, v. oB., 125-150 liefern**
Prunus avium (Vogelkirsche) Heister v. oB., 125-150 liefern.
Menge: 1,000 St

*Hinweis: S t r ä u c h e r*

**Ausführungsbeschreibung 19 Standardbeschreibung**
*Standardbeschreibung*
Allgemeine Regelung für die Pflanzenlieferung:
Alle Heister und Sträucher müssen als gebietseigene Gehölze aus dem Vorkommensgebiet Schwäbische und Fränkische Alb (aut-08.00 EAB). Die Herkunft ist mittels Zertifikat nachzuweisen (z.B. ZgG).

**13.9 Berberis vulgaris liefern, 100-150**
Berberis vulgaris (Berberitze) Str., v, oB., 5TR,100-150 als autochthones Pflanzmaterial, mit Herkunftsnachweis, Herkunftsgebiet BW 08.
Menge: 5,000 St

**13.10 Carpinus 100 - 125 liefern**
Carpinus betulus (Hainbuche,Weißbuche)
Heckenpflanze, oB., 5TR,100-150 liefern.
Menge: 8,000 St

**13.11 Cornus sanguinea liefern, 100-150**
Cornus sanguinea (Hartriegel) Str., v, oB., 5TR,100-150 liefern.
Menge: 5,000 St

**13.12 Corylus avellana liefern, 100-150**
Corylus avellana (Hasel) Str., v, oB., 5TR,100-150 liefern.
Menge: 10,000 St

**13.13 Ligustrum vulgare liefern, 60-100**
Ligustrum vulgare (Liguster) Str., v, oB., 6TR, 60-100 liefern.
Menge: 12,000 St

**13.14 Prunus spinosa liefern, 60-100**
Prunus spinosa (Schwarzdorn) Str., v, oB., 3TR, 60-100 liefern.
Menge: 8,000 St

**13.15 Rosa arvenis liefern, 60-100**
Rosa arvensis (Kriechende Rose, Feld-Rose) Str., v, oB., 3TR, 60-100 liefern.
Menge: 5,000 St

**13.16 Rosa canina liefern, 100-150**
Rosa canina (Hunds-Rose) Str., v, oB., 4TR, 100-150 liefern.
Menge: 10,000 St

**13.17 Sambucus nigra liefern, 100-150**
Sambucus nigra (Schwarzer Holunder) Str., v, oB., 3TR, 100-150 liefern.
Menge: 5,000 St

**13.18 Virbunum lantana liefern, 100-150**
Virbunum lantana (Wolliger Schneeball) Str., v, oB., 5TR, 100-150 liefern.
Menge: 12,000 St

*Hinweis: O b s t g e h ö l z e*

**13.19 Birne Conference H 3xv mDb StU. 10-12cm liefern**
STLB-Bau 2018-04 004
Birne "Conference" H 3xv mDb, StU. 10 bis 12 cm, nur liefern, einpflanzen wird gesondert vergütet.
Menge: 1,000 St

**13.20 Birne Gellerts Butterbirne H 3xv mDb StU. 10-12cm liefern**
STLB-Bau 2018-04 004
Birne "Gellerts Butterbirne" H 3xv mDb, StU. 10 bis 12 cm, nur liefern, einpflanzen wird gesondert vergütet.
Menge: 1,000 St

**13.21 Apfel Goldparmäne H 3xv mDb StU. 10-12cm liefern**
STLB-Bau 2018-04 004
Apfel "Goldparmäne" H 3xv mDb, StU. 10 bis 12 cm, nur liefern, einpflanzen wird gesondert vergütet.
Menge: 1,000 St

**13.22 Apfel Weißer Klarapfel H 3xv mDb StU. 10-12cm liefern**
STLB-Bau 2018-04 004
Apfel "Weißer Klarapfel" H 3xv mDb, StU. 10 bis 12 cm, nur liefern, einpflanzen wird gesondert vergütet.
Menge: 1,000 St

**13.23 Apfel Ontarioapfel H 3xv mDb StU. 10-12cm liefern**
STLB-Bau 2018-04 004
Apfel "Ontarioapfel" H 3xv mDb, StU. 10 bis 12 cm, nur liefern, einpflanzen wird gesondert vergütet.
Menge: 1,000 St

**13.24 Apfel Gravensteiner H 3xv mDb StU. 10-12cm liefern**
STLB-Bau 2018-04 004
Apfel "Gravensteiner" H 3xv mDb, StU. 10 bis 12 cm, nur liefern, einpflanzen wird gesondert vergütet.
Menge: 1,000 St

**13.25 Apfel Jakob Lebel H 3xv mDb StU. 10-12cm liefern**
STLB-Bau 2018-04 004
Apfel "Jakob Lebel" H 3xv mDb, StU. 10 bis 12 cm, nur liefern, einpflanzen wird gesondert vergütet.
Menge: 1,000 St

**13.26 Konstantinopeler Apfelquitte Sol 3xv mDb H 150-200cm liefern**
STLB-Bau 2018-04 004
Quitte "Konstantinopeler Apfelquitte" Sol 3xv mDb, h- 150 bis 200 cm, nur liefern, einpflanzen wird gesondert vergütet.
Menge: 1,000 St

**13.27 Bereczki-Birnenquitte Sol 3xv mDb H 150-200cm liefern**
STLB-Bau 2018-04 004
Quitte "Bereczki-Birnenquitte" Sol 3xv mDb, h- 150 bis 200 cm, nur liefern, einpflanzen wird gesondert vergütet.
Menge: 1,000 St

**13.28 Juglans regia H 3xv mDb StU. 14-16cm liefern**
STLB-Bau 2018-04 004
Juglans regia (Echte Walnuss) H 3xv mDb, StU. 14 bis 16 cm, nur liefern, einpflanzen wird gesondert vergütet.
Menge: 1,000 St

*Hinweis: H e c k e n p f l a n z e n*

**13.29 Carpinus betulus He 2xv mB geschn. H 100-125cm liefern**
STLB-Bau 2018-04 004
Carpinus betulus (Hainbuche) He 2xv mB geschn., h- 100 bis 125 cm, nur liefern, einpflanzen wird gesondert vergütet.
Menge: 60,000 St

### Titel 14 Pflanz- und Saatarbeiten

**Ausführungsbeschreibung 20 Standardbeschreibung**
*Standardbeschreibung*
Neupflanzungen sind bei der Pflanzung gut mit Wasser einzuschlämmen, die Kosten hierfür sind in den jeweiligen Einheitspreisen der Positionen des nachfolgenden Titels "Pflanz- und Saatarbeiten" zu berücksichtigen.

**14.1 Hochstamm pflanzen StU 12-16 cm**
Hochstamm, Stammumfang über 12 bis 16 cm, mit Ballen,
pflanzen in herzustellende Pflanzgrube, Lieferung der
Pflanzen wird gesondert vergütet.
Menge: 19,000 St

**14.2 Hochstamm pflanzen StU 16-20 cm**
Hochstamm, Stammumfang über 16 bis 20 cm, mit Ballen,
pflanzen in herzustellende Pflanzgrube, Lieferung der
Pflanzen wird gesondert vergütet.
Menge: 4,000 St

**14.3 Solitärgehölz pflanzen, 80-100 cm**
Solitärgehölz, Höhe über 80 bis 100 cm, Breite über
80 bis 150 cm, mit Ballen, pflanzen in herzustellende
Pflanzgrube, Lieferung der Pflanzen wird gesondert
vergütet.
Menge: 3,000 St

**14.4 Solitärgehölz pflanzen, 100-200 cm**
STLB-Bau 2001-04 003
Solitärgehölz, Höhe über 100 bis 200 cm, Breite über
100 bis 200 cm, mit Ballen, pflanzen in herzustellende
Pflanzgrube, Lieferung der Pflanzen wird gesondert
vergütet.
Menge: 2,000 St

**14.5 Solitärgehölz pflanzen, 200-300 cm**
STLB-Bau 2001-04 003
Solitärgehölz, Höhe über 200 bis 300 cm, Breite über
200 bis 250 cm, mit Ballen, pflanzen in herzustellende
Pflanzgrube, Lieferung der Pflanzen wird gesondert
vergütet.
Menge: 1,000 St

**14.6 Heister pflanzen bis 200 cm oB**
STLB-Bau 2001-04 003
Heister, Höhe bis 200 cm, ohne Ballen, pflanzen in
herzustellende Pflanzgrube, Lieferung der Pflanzen wird
gesondert vergütet.
Menge: 4,000 St

**14.7 Verpflanzter Strauch pflanzen, 60-100 cm**
STLB-Bau 2001-04 003
Verpflanzter Strauch, Höhe über 60 bis 100 cm, mit
Container, pflanzen in herzustellende Pflanzgrube,
Lieferung der Pflanzen wird gesondert vergütet.
Menge: 25,000 St

**14.8 Verpflanzter Strauch pflanzen, 100-200 cm**
STLB-Bau 2001-04 003
Verpflanzter Strauch, Höhe über 100 bis 200 cm, mit
Container, pflanzen in herzustellende Pflanzgrube,
Lieferung der Pflanzen wird gesondert vergütet.
Menge: 55,000 St

**14.9 Verpflanzte Heckenpflanze pflanzen, 100-200 cm**
STLB-Bau 2001-04 003
Verpflanzte Heckenpflanze, Höhe über 100 bis 200 cm,
mit Ballen oder Topfballen, pflanzen in herzustellende
Pflanzgrube, Lieferung der Pflanzen wird gesondert
vergütet.
Menge: 60,000 St

**14.10 Bodendecker und Kleingehölz pflanzen, 30-40 cm**
STLB-Bau 2001-04 003
Bodendecker und Kleingehölz, Höhe/Breite über 30 bis
40 cm, mit Ballen oder Topfballen, pflanzen in
herzustellende Pflanzgrube, Lieferung der Pflanzen wird
gesondert vergütet.
Menge: 5,000 St

**14.11 Bodendecker und Kleingehölz pflanzen, 40-60 cm**
STLB-Bau 2001-04 003
Bodendecker und Kleingehölz, Höhe/Breite über 40 bis
60 cm, mit Ballen oder Topfballen, pflanzen in
herzustellende Pflanzgrube, Lieferung der Pflanzen wird
gesondert vergütet.
Menge: 5,000 St

**14.12 Schling- und Kletterpflanze pflanzen**
STLB-Bau 2001-04 003
Schling- und Kletterpflanze, Höhe bis 100 cm, mit
Topfballen, pflanzen in herzustellende Pflanzgrube,
Lieferung der Pflanzen wird gesondert vergütet.
Menge: 3,000 St

**14.13 Staude, Ziergras pflanzen**
STLB-Bau 2001-04 003
Staude, Ziergras, mit Topfballen, pflanzen in
herzustellende Pflanzgrube, Lieferung der Pflanzen wird
gesondert vergütet.
Menge: 120,000 St

**14.14 Zwiebeln/ Knolle pflanzen, Durchm. bis 2 cm**
Zwiebeln pflanzen, Durchmesser bis 2 cm.
Pflnzung erfolgt in Wiesen- oder Rasenfläche.
Menge: 200,000 St

**14.15 Zwiebeln/ Knolle pflanzen, Durchm. über 2 cm.**
Zwiebeln pflanzen, Durchmesser über 2 cm.
Menge: 200,000 St

**14.16 Pflanzenverankerung Dreibock**
Pflanzenverankerung mit Pfahl-Dreibock mit Rahmen aus
Halbrundhölzern, Pfahl, weißgeschält, Pfahllänge
300 cm, Zopfdicke 8/10 cm, Bindegut aus hochreißfestem und witterungsbeständigem Gewebegurtband, atmungsaktiv, einschl. Schutzschlauch gegen Scheuern an der Rinde, einschl. aller Befestigungsmaterialien wie Rillnägel,  Edelstahlplättchen und dergleichen.
Menge: 13,000 St

**14.17 Pflanzenverankerung Vierbock**
wie vorherige Position, Ausführung jedoch als Vierbock.
Menge: 1,000 St

**14.18 Pflanzenverankerung Baumpfahl schräg**
Pflanzenverankerung mit Baumpfahl, schräg, Pfahl,
weißgeschält, Pfahllänge 300 cm, Zopfdicke 8/10 cm,
Bindegut aus hochreißfestem und witterungsbeständigem Gewebegurtband, atmungsaktiv, einschl. Schutzschlauch gegen Scheuern an der Rinde, einschl. aller Befestigungsmaterialien wie Rillnägel,  Edelstahlplättchen und dergleichen.
Menge: 6,000 St

**14.19 Pflanzenverankerung Baumpfahl senkrecht**
wie vorherige Positon. Ausführung jedoch als Pfahl senkrecht.
Menge: 10,000 St

**14.20 Mykorrhiza-Impfstoffe für Eiche**
Ektomykorrhiza-Impfstoffe für Eiche, von heimischen Pilzarten, produziert auf nicht sterilen Substraten aus Torf und kalziiniertem Montmoriolonit-Ton. Jeder Impfstoff für sich enthält jeweils nur einen Pilzstamm, der in der Lage ist, mit der Baum- oder Strauchart eine Symbiose einzugehen. Der Impfstoff ist frei von zoosporen-bildenden Schadpilzen. Nach MPN-Test mindestens 1:25 verdünnbar. Lagerfähigkeit bei Zimmertemperatur mindestens 30 Tage. Materialnachweis durch Originallieferschein.
Impfstoff bei Aufgrabungen, bzw. Verfüllungen im Wurzelbereich bestehender Bäume mit Boden vermischen und im Bereich der Feinwurzeln verfüllen.
Liefernachweis:
Bott Begrünungssysteme GmbH
Robert-Koch-Straße 3d
D-77815 Bühl
Tel. 0 72 23 - 951189-0,
Fax 0 72 23 - 951189-10
info@systembott.de
www.systembott.de
oder gleichwertiges Erzeugnis.
Menge: 1,200 l

**14.21 Mykorrhiza-Impfstoffe für Hainbuche**
wie vorherige Position, jedoch Ektomykorrhiza Impfstoffe für Hainbuche.

Ektomykorrhiza-Impfstoffe für Hainbuche, von heimischen Pilzarten, produziert auf nicht sterilen Substraten aus Torf und kalziiniertem Montmoriolonit-Ton. Jeder Impfstoff für sich enthält jeweils nur einen Pilzstamm, der in der Lage ist, mit der Baum- oder Strauchart eine Symbiose einzugehen. Der Impfstoff ist frei von zoosporen-bildenden Schadpilzen. Nach MPN-Test mindestens 1:25 verdünnbar. Lagerfähigkeit bei Zimmertemperatur mindestens 30 Tage. Materialnachweis durch Originallieferschein.
Impfstoff bei Aufgrabungen, bzw. Verfüllungen im Wurzelbereich bestehender Bäume mit Boden vermischen und im Bereich der Feinwurzeln verfüllen.
Liefernachweis:
Bott Begrünungssysteme GmbH
Robert-Koch-Straße 3d
D-77815 Bühl
Tel. 0 72 23 - 951189-0,
Fax 0 72 23 - 951189-10
info@systembott.de
www.systembott.de
oder gleichwertiges Erzeugnis.
Menge: 6,000 l

**14.22 Baumbewässerungsset liefern und einbauen**
Baumbewässerungsset bestehend aus
5 m Bewässerungsrohr PE-HD DN 80,
1 T-Stück DN 80
1 WALU-Endkappe aus Alu
2 Walu-Anker
liefern und ringförmig um den Wurzelballen verlegen,
mit dem T-Stück verbinden und damit das
Bewässerungsrohr nach oben verlängern sowie mit
der WALU-Endkappe mit Hilfe von WALU-Ankern verschluß- und ausreißsicher oberflächengleich einbauen.
Erzeugnis: Baumbewässerungsset Fa. Fränkische Rohrwerke
Art. Nr. 592.00.080
Liefernachweis:
Fränkische Rohrwerke
97486 Königsberg
Tel. 095 / 2588-419
Fax 095 / 2588-412
info@fraenkische-drain.de
www.fraenkische-drain.de
oder gleichwertiges Erzeugnis

Angebotenes Erzeugnis

'.....................................................'
vom Bieter einzutragen.
Menge: 1,000 St

**14.23 Wühlmausschutz**
Wühlmausschutz aus engmaschigem Sechseckgeflecht, unverzinkt, Maschenweite 13 mm, Drahtstärke 0,6 mm,
150 x 150 cm, liefern und in Pflanzgruben von Hochstämmen bei Pflanzung mit einbauen,
den Wurzelraum komplett bis zum Stamm umfassend.
Menge: 10,000 St

**14.24 Verdunstungsschutz/ Stammschutzfarbe**
Thermischer Rindenschutz incl. Voranstrich herstellen.
Schutz der Rinde am Stamm und Hauptästen von Hochstämmen gegen Verdunstung und Sonneneinstrahlung. Stamm mittels Schleifvlies reinigen und mit Voranstrich einstreichen. Thermischen Rindenschutz durch Anstrich von mehrjährig haftender weißer Stammschutzfarbe vom Stammfuß bis in die Hauptäste anlegen.
Arbeitshöhe bis 250 cm, Stammumfang bis 25 cm.
Abrechnung nach Stück.

Liefernachweis:

Arbo-Flex und Voranstrich LX 60
Bott Begrünungssysteme GmbH

oder gleichwertiges Erzeugnis.

Hersteller: '....................................'

Typ: '..............................................'
vom Bieter einzutragen.
Menge: 23,000 St

**14.25 Mähschutz Kunststoffmanschette Durchm. bis 20cm**
STLB-Bau 2018-04 003
Mähschutz, mit Kunststoffmanschette, Durchmesser bis 20 cm,
Hersteller/Typ 'TreeProtect oder gleichwertig'
.
Menge: 23,000 St

**14.26 Pflanzscheibe mulchen, D=60 cm**
Pflanzscheibe von Gehölz gleichmäßig dick mulchen.
Pflanzscheibengröße D=60 cm,
Rindenmulch  0/40,
Mulchschicht ca. 10 cm dick.
Menge: 80,000 St

**14.27 Pflanzscheibe mulchen, D=120 cm**
Pflanzscheibe von Gehölz gleichmäßig dick mulchen.
Pflanzscheibengröße D=120 cm,
Rindenmulch  0/40,
Mulchschicht ca. 10 cm dick.
Menge: 27,000 St

**14.28 Mulchen der Baumscheiben, Hecken**
Mulchen der Pflanzflächen, Hecken, mit Rindenmulch 0/5,
gütegesichert, Dicke der Mulchdecke über 5 bis 7 cm, Breite 80 cm.
Menge: 20,000 m2

**14.29 Mulchen der Staudenflächen mit 'Spezialmulch'**
Mulchen der Staudenflächen mit 'Spezialmulch' für
Staudenflächen. Mulch aus mehrjährig abgelagerter Nadelholzrinde mit homogen eingemischtem N-Vorrat, ausreichend zum Ausgleich des zu erwartenden Stickstoffentzugs durch das Bodenleben. Frei von frischer Rinde und Grüngut- oder Bio-Kompost etc. Einbaustärke 3-5 cm.

Liefernachweis
ökohum GmbH
Obere Bergenstrasse 8
88518 Herbertingen

oder gleichwertiges Erzeugnis

Hersteller: '...................................'

Typ: '...........................................'

vom Bieter einzutragen.
Menge: 15,000 m2

**14.30 Rasen ansäen Gebrauchsrasen RSM 2.3 25g/m2**
Rasen ansäen, RSM 2.3 Gebrauchsrasen - Spielrasen, Anssat zwischen Hochstämmen, Sträuchern und Spielgeräten, Saatgutmenge 25 g/m2, die Saatgutmischung ist mit Gräsersorten auszustatten, die in der RSM/FLL in die höchste Eignungsstufe eingeordnet sind, Nachweis der Beschaffenheit durch Vorlage des Mischungsnummernbescheides,
Hersteller/Typ
"Mischung G 230"
Fa. Juliwa Hesa GmbH
Mittelgewannweg 13,
69123 Heidelberg
Tel.: +49 (0)6221 8266-66
Fax: +49 (0)6221 8266-33
mail:  info@juliwa-hesa.de
oder gleichwertig

Angebotenes Produkt:

'....................................................'

Hersteller:

'.....................................................'
Menge: 900,000 m2

**14.31 Rasen ansäen Sportrasenmischung RSM 3.1 30g/m2**
Rasen ansäen, RSM 3.1  Sportrasen, Saatgutmenge 30g/m2, robuste Sportrasenmischung für alle Böden und Lagen, Hersteller/Typ
"Mischung 3102"
Fa. Juliwa Hesa GmbH
Mittelgewannweg 13,
69123 Heidelberg
Tel.: +49 (0)6221 8266-66
Fax: +49 (0)6221 8266-33
mail:  info@juliwa-hesa.de
oder gleichwertig

Angebotenes Produkt:

'....................................................'

Hersteller:

'.....................................................'
Menge: 820,000 m2

**14.32 Blumenwiese, 4g/m²**
Wiese ansäen, Blumenwiese,
Kräuteranteil 50%, Saatgutmenge 4 g/m²,
zzgl. 2 g/m² Schnellbegrünung.
Zeritfiziert nach VWW-Regiosaaten oder RegioZert,
Produktionsraum Süddeutsches Berg- und Hügelland (SD).

Liefernachweis:
Rieger-Hofmann
In den Wildblumen 7
74572 Blaufelden-Raboldshausen
Tel. 07952 / 5682
Fax 07952 / 6509
info@rieger-hofmann.de
www.rieger-hofmann.de

oder gleichwertig.

Angebotenes Produkt:

'....................................................'
Hersteller:

'.....................................................'
Menge: 600,000 m2

**14.33 Rasen ansäen, Blumenrasen, 6g/m²**
Rasen ansäen, Blumenrasen,
Kräuteranteil 50%, Saatgutmenge 6 g/m²,
zzgl. 2 g/m² Schnellbegrünung.
Zeritfiziert nach VWW-Regiosaaten oder RegioZert,
Produktionsraum Süddeutsches Berg- und Hügelland (SD).

Liefernachweis:
Rieger-Hofmann
In den Wildblumen 7
74572 Blaufelden-Raboldshausen
Tel. 07952 / 5682
Fax 07952 / 6509
info@rieger-hofmann.de
www.rieger-hofmann.de

oder gleichwertig.

Angebotenes Produkt:

'....................................................'
Hersteller:

'.....................................................'
Menge: 330,000 m2

**14.34 Wäremliebender Saum 2 g/m²**
Saummischung ansäen, Kräuteranteil 100%,
Saatgutmenge 2 g/m²,
'Wärmeliebender Saum'.

Liefernachweis:
'Mischung Nr. 10 Wärmeliebender Saum'
Rieger-Hofmann

oder gleichwertig.

Angebotenes Produkt:

'....................................................'

Hersteller:

'.....................................................'
Menge: 100,000 m2

**14.35 Greifvogelstange setzen**
Greifvogelstange aus buntgeschältem Nadelholz,
5 m lang, Zopf DU = 5 - 6 cm, standfest aufstellen. Auf dem Stangenende ein 30 cm langes, halbrundes Querholz, DU = 5 -6 cm, mit Streben kippsicher befestigen.
Menge: 2,000 St

### Titel 15 Fertigstellungspflege

**Ausführungsbeschreibung 21 Standardbeschreibung**
*Standardbeschreibung*
Für die Ausführung der Pflegearbeiten als
Fertigstellungspflege gilt DIN 18916 bzw. 18917, die
erforderlichen Teilleistungen sind ohne besondere
Anordnung rechtzeitig auszuführen, die Ausführung jeder
Teilleistung ist dem AG anzuzeigen und nach der
Ausführung zu rapportieren. Der Rapport ist binnen einer Woche vorzulegen. Später rapportierte Pflegegänge bleiben bei der Abrechnung unberücksichtigt.
Die vorgesehenen Pflegeleistungen sind durchschnittliche Regelannahmen.

**Ausführungsbeschreibung 22 Standardbeschreibung**
*Standardbeschreibung*
Wasser für die Wässerungspositionen des nachfolgenden Titels "Fertigstellungspflege" kann bei Frostfreiheit dem vom AN im Rahmen der vorbeschriebenen Leistungen zu erstellenden Gartenwassersystem auf dem Grundstück entnommen werden. Dies ist in den jeweiligen Einheitspreisen der nachfolgenden Positionen des Titels "Fertigstellungspflege" zu berücksichtigen.

**15.1 Lockern der Pflanzflächen**
Lockern der Pflanzfläche, unerwünschten Aufwuchs
abtrennen, auf Gehölz- und Staudenflächen sowie Baumscheiben, Bearbeitungstiefe unter Beachtung der jeweiligen Pflanzenart, im Mittel 5 cm, ausdauernde Wurzeln von unerwünschtem Aufwuchs ausgraben, Abfall und Steine ab 5 cm Durchmesser entfernen, anfallende Stoffe laden und verwerten, die Gebühren der Verwertung sind in den Einheitspreis einzurechnen.
4 Arbeitsgänge. 4 x 15 m² = 60 m²
Menge: 60,000 m2

**15.2 Einzelgehölz pflegen, D=120cm**
Hochstämme, Solitärpflanzen oder Heister in Einzelstellung pflegen, Pflanzscheiben jäten und hacken. Pflanzscheibengröße,
D= 120 cm, Pfähle und Bindung und Gießrand nachbessern, zu enge Bindung lockern, Ersetzen der fehlenden Pfähle wird gesondert vergütet. Gehölze richten und antreten, zu schwach austreibende Gehölze zurückschneiden, abgestorbene Gehölze entfernen. Mäh- und Schnittgut laden und entsorgen. Die Kosten für die Entsorgung sind in den Einheitspreis einzurechnen. 1 Arbeitsgang.

1 x 29 Stk. = 29 Stk.
Menge: 27,000 St

**15.3 Einzelgehölz pflegen, D=60 cm**
Solitärpflanzen oder Heister in Einzelstellung pflegen, Pflanzscheiben jäten und hacken. Pflanzscheibengröße,
D= 60 cm, Pfähle und Bindung und Gießrand nachbessern, zu enge Bindung lockern, Ersetzen der fehlenden Pfähle wird gesondert vergütet. Gehölze richten und antreten, zu schwach austreibende Gehölze zurückschneiden, abgestorbene Gehölze entfernen. Mäh- und Schnittgut laden und entsorgen. Die Kosten für die Entsorgung sind in den Einheitspreis einzurechnen. 1 Arbeitsgang.

1 x 80 Stk. = 80 Stk.
Menge: 80,000 St

**15.4 Wässern Großgehölz**
Wässern der Pflanzung, Großgehölz, Mindestwassermenge je Arbeitsgang/St 100 l, 10 Arbeitsgänge.

23 x 10 Stk =230 Stk
Menge: 230,000 St

**15.5 Wässern Heister / Strauch**
Wässern der Pflanzung, Heister und Strauch, Mindestwassermenge je Arbeitsgang/St 10 l,
10 Arbeitsgänge.

84 x 10 Stk =840 Stk
Menge: 800,000 St

**15.6 Wässern der Pflanzfläche**
Wässern der Pflanzung, Pflanzfläche,
Mindestwassermenge je Arbeitsgang/m² 25 l,
10 Arbeitsgänge.

10 x 30 m² = 300 m²
Menge: 300,000 m2

**15.7 Wässern Rasenfläche**
Wässern der Rasenflächen, Menge je Arbeitsgang ca. 25l/m2, 10 Arbeitsgänge.
10 x 2.050 m² = 20.500 m²
Menge: 20500,000 m2

**15.8 Düngung der Pflanzfläche 50 g/m² org.**
Düngen der Pflanzfläche, Menge ca. 50 g/m²,
Bäume und Solitärsträucher, Menge 100 g/St
mit organischem Dünger,
2 Arbeitsgänge
Erzeugnis

'.....................................................'

vom Bieter einzutragen
Menge: 10,000 kg

**15.9 Düngen der Rasenfläche 40g/m² org.-mineral.**
Düngen der Rasenfläche, Gebrauchs- Sportrasen,
Menge ca. 40 g/m², organisch-mineralischer Dünger.
Herbstdüngung kaliumbetont.
3 Arbeitsgänge,
3 x 15 kg = 45 kg.
Erzeugnis

'.....................................................'
vom Bieter einzutragen.
Menge: 220,000 kg

**15.10 Mähen von Sportrasen**
Mähen von Sportrasen, Schnitthöhe 4 cm, 10 Arbeitsgänge, anfallendes Schnittgut aufnehmen und verwerten, die Kosten für die Entsorgung sind in den Einheitspreis einzurechnen. Einschließlich Ausmähen aller Ränder und Einbauten.

10 x 820 m² = 8.200 m²
Menge: 8200,000 m2

**15.11 Mähen von Gebrauchs- und Blumenrasen**
Mähen von Gebrauchsrasen, Schnitthöhe 4 cm, 10 Arbeitsgänge, anfallendes Schnittgut aufnehmen und verwerten, die Kosten für die Entsorgung sind in den Einheitspreis einzurechnen. Einschließlich Ausmähen aller Ränder und Einbauten.
Anteil der schwach geneigten Fläche (bis 1:10) ca. 97%, Neigung der Restfläche steiler als 1:10 bis 1:2,
Behinderungen durch im Rahmen der Maßnahme gepflanzte Hochstämme, Heckenpflanzungen sowie Spielgeräte und sonsitge Einbauten in den Flächen sind in den Einheitspreis einzurechnen.

10 x 900 m² = 9.000 m²
Menge: 9000,000 m2

**15.12 Mähen von Blumenrasen**
Mähen von Blumenrasen, Schnitthöhe 5 cm,
4 Schnitte, Schnittgut ist aufzunehmen und zu entsorgen, Anteil der schwach geneigten Fläche (bis 1:10) ca. 10%, Neigung der Restfläche steiler als 1:10 bis 1:2,
Behinderungen durch im Rahmen der Maßnahme gepflanzte Hochstämme und Heckenpflanzungen in den Flächen sowie
die Gebühren der Verwertung des Schnittgutes sind in den Einheitspreis einzurechnen, auf LKW des AN laden, transportieren zur Verwertungsanlage.

4 Arbeitsgänge.
4 x 330 m2 = 1.320 m2
Menge: 1320,000 m2

**15.13 Mähen von Landschaftsrasen / Säume**
Mähen von Landschaftsrasen und Säumen, Schnitthöhe 10 cm, 2 Schnitte, Schnittgut ist aufzunehmen und zu entsorgen, Anteil der nichtgeneigten bis leicht geneigten Fläche (bis 1:10) 5 %,
Neigungsverhältnis der Restfläche max 1:1,8
Behinderungen durch im Rahmen der Maßnahme gepflanzte Hochstämme und Heckenpflanzungen in den Flächen sowie
die Gebühren der Verwertung des Schnittgutes sind in den Einheitspreis einzurechnen, auf LKW des AN laden, transportieren zur Verwertungsanlage.

1 Arbeitsgang.
1 x 700 m2 = 700 m2
Menge: 700,000 m2

### Titel 16 Stundenlohnarbeiten

*Hinweis: Standardbeschreibung*
Stundenlohnarbeiten dürfen nur auf besondere
Anordnung und Genehmigung der Bauleitung durchgeführt werden. Polier- und Vorarbeiterstunden werden nach den Stundensätzen für Facharbeiter vergütet.

**16.1 Facharbeiter**
Menge: 10,000 h

**16.2 Arbeiter**
Menge: 10,000 h

**16.3 LKW einschl. Fahrer, Nutzlast 5 bis 8 t, Kipper.**
Menge: 3,000 h

**16.4 LKW über 12 t, einschl. Fahrer**
STLB-Bau 2001-04 003
LKW einschl. Fahrer, Nutzlast über 12 t, Kipper.
Menge: 3,000 h

**16.5 Radlader einschl. Fahrer**
STLB-Bau 2001-04 003
Radlader einschl. Fahrer, Motorleistung 18 bis 37 kW.
Menge: 3,000 h

**16.6 Laderaupe einschl. Fahrer**
STLB-Bau 2001-04 003
Laderaupe einschl. Fahrer, Motorleistung 55 bis 88 kW.
Menge: 3,000 h

**16.7 Hydraulikbagger einschl. Fahrer, Fahrwerk mit Bereifung**
Hydraulikbagger einschl. Fahrer, Fahrwerk mit
Bereifung, Löffelinhalt 1 bis 1,5 m3.
Menge: 2,000 h

**16.8 Hydraulikbagger einschl. Fahrer, Fahrwerk mit Ketten,**
Hydraulikbagger einschl. Fahrer, Fahrwerk mit Ketten,
Löffelinhalt 1 bis 1,5 m3.
Menge: 2,000 h

**16.9 Minibagger einschl. Fahrer, Fahrwerk mit Ketten.**
Minibagger einschl. Fahrer, Fahrwerk mit Ketten, Gewicht bis 3,5 t.
Menge: 3,000 h

**16.10 Kompressor mit Bedienung**
STLB-Bau 2001-04 003
Kompressor, mit Bedienung, Leistung bis 3 m3/min, ein
Bohrhammer, schallgedämpft.
Menge: 2,000 h

**16.11 Trennschleifer, Handgerät, einschl. Trennscheiben**
STLB-Bau 2001-04 003
Trennschleifer einschl. Trennscheiben, mit Bedienung,
Handgerät, für Stein.
Menge: 2,000 h

**16.12 Rüttelplatte mit Bedienung**
STLB-Bau 2001-04 003
Rüttelplatte, mit Bedienung, Wuchtkraft 12 bis 24 kN.
Menge: 2,000 h

**16.13 Pumpe einschl. Zubehör**
STLB-Bau 2001-04 003
Pumpe einschl. Zubehör, mit Bedienung, als Tauchpumpe.
Menge: 3,000 h

**16.14 Motorsäge mit Bedienung**
STLB-Bau 2001-04 003
Motorsäge, mit Bedienung, Schwertlänge bis 40 cm.
Menge: 2,000 h

**16.15 Einachsfräse mit Bedienung**
Menge: 2,000 h

**16.16 Freischneider, mit Bedienung, Leistung > 1,5 kW**
Freischneider, mit Bedienung, Leistung > 1,5 kW,
mit Dickichtmesser.
Menge: 2,000 h
